# Elektro
Angebotsaufforderung (GAEB 90, DA83)
DV-Nummer: 01
Währung: EUR
Auftraggeber: Wirtschaftsverand-Schreiner Holz-Kunststoff-Handwerks e.V.

## Zusätzlicher Text
Baubeschreibung

Die nachstehend aufgeführten Leistungen sind für das Bauvorhaben:
Holzwerkstatt Saarbrücken auszuführen.
In dieser Leistungsbeschreibung sind die Elektroinstallation anzubieten.
Nachfolgende zentrale betriebstechnischen Einrichtungen sind vorgesehen:
- Verteilung
- Installationsgeräte
- Kabelführungssysteme,
- Kabel und Leitungen
- Beleuchtungsanlage
- Potenialausgleich
- Erdung
- Brandschottung/Bohrungen
- Kommunikation/Daten
- Revisionsunterlagen/Abnahme/Einweisung

## Zusätzlicher Text
2. Allgemeine Vorbemerkung zum Leistungsverzeichnis

2.1 Stoffe, Bauteile

2.1.1 Stoffe und Materialien, die bezüglich Ihrer Eigenschaften und
Abmessungen nicht im LV enthalten sind, dürfen nur nach besonderer
Genehmigung durch die Bauleitung geliefert und montiert werden.

2.1.2 Bei als gleichwertig angebotenen Erzeugnissen sind die
Fabrikatsnamen mit Angabe der Typen und den technischen Daten als Anlage
zum Angebot beizufügen.

2.2  Abnahme

2.2.1 Nach Fertigstellung der Gesamtanlage muss diese zur Endabnahme in
Betrieb gesetzt werden.

2.2.2 Alle in der Gesamtanlage angewandten Schutzmaßnahmen müssen auf
ihre einwandfreie Wirksamkeit überprüft und in einem Messbericht
dokumentiert werden.

2.3 Bestandszeichnungen

Die Bestandszeichnungen sind in 3- facher Ausführung in Ordnern geheftet
und auf CD (in DWG-, DXF- und PDF-Format) gebrannt zu übergeben.

   1. Grundrisse Maßstab 1:50
   2. Schemen aller Stark- und Schwachstromanlagen
   3. Verteilerpläne DIN A 4
   4. Gerätebeschreibungen, Bedienungsanweisungen
   5. Prüf- und Abnahmeberichte (Messprotokolle) VDE 0100, 0108
   6. Gerätestückliste
   7. VDE-Bescheinigung
   8. Errichterbescheinigung
   9. Konformitätserklärungen für Brandschotts

2.4 Gerüste

  Sämtliche erforderlichen Gerüste und Leitern bis Höhe 6,0 m sind
einzukalkulieren.

2.5 Preisbildung
Die Einheitspreise umfassen die fix und fertige Leistung. Der
Autraggeber behält sich vor Teile der Auschreibung nicht zu beauftragen.
Der Auftragnehmer kann hierfür keine Kosten geltend machen.

## Zusätzlicher Text
Eigentumsübertragung

3.1.1  Soweit im Leistungsverzeichnis nichts anderes vorgeschrieben
ist, gehen die in Nr. 12 BVB  beschriebenen, unbelasteten Materialien
(Bauabfälle und Bauschutt) mit dem Abbrechen, Abklopfen, Lösen,
Ausbauen, Aufbrechen oder Aufnehmen in das Eigentum des Auftragnehmers
über. Für Abfälle im Sinne der Verordnung zur Einführung des
Europäischen Abfallkataloges (EAK-Verordnung - EAKV) sowie für
überwachungsbedürftige Abfälle im Sinne des § 8 LAbf-WAG bzw. der auf
Grund der § 41 KrW-/ AbfG erlassenen Bestimmungsverordnung besonders
überwachungsbedürftiger Abfälle - BestbüAbfV) gilt Satz 1 nur, wenn im
LV entsprechende Positionen enthalten sind.

4. Texthinweise

4.1.1  Texthinweise vor den Positionen gelten für alle entsprechenden
Nachfolgepositionen mit gleichen Leistungsmerkmalen.

5. Produktangaben

5.1.1  Enthält die Leistungsbeschreibung bei einer Teilleistung eine
Produktangabe mit dem Zusatz "oder gleichwertig" und wird vom Bieter
dazu eine Produktangabe verlangt, ist das Fabrikat (insbesondere
Herstellerangabe und genaue Typenbezeichnung) auch dann anzugeben, wenn
der Bieter das vorgegebene Fabrikat anbieten will. Diese Angabe ist
zwingend vorgeschrieben. Fehlt diese Angabe, so ist das Angebot
unvollständig.

## Elektro
Datum: 20.04.21

*Hinweis*
TECHNISCHE VORBEMERKUNGEN

Allgemeines und Geltungsbereich

Ausführungsgrundlage:
Zur technischen Ausführung sind alle nach DIN 18299
(ATV) sowie DIN 18382 gültigen Regeln zu beachten.
Darüber hinaus gelten alle zum Ausführungszeitpunkt
gültigen EN- und DIN-Normen, VDI- und VDE-Richtlinien,
DVGW-Vorschriften, Arbeitsstättenrichtlinien,
Unfallverhütungsvorschriften, behördlichen Erlasse
undGesetze, anerkannte Regeln der  Technik, Auflagen
der örtlichen Feuerwehr, Technische
Anschlussbedingungen (TAB) des
Stromversorgungsunternehmens, die VdS- Richtlinien,
sowie zutreffende TÜV-Standards.Zusätzlich sind
folgende technischen  Bestimmungen zu beachten: *Gesetz
über die elektromagnetischeVerträglichkeit von Geräten
(EMVG).
 _________________________________________
- Stoffe und Bauteile
Anzubietende Fabrikate, Anlagenteile und Materialien
sind entsprechend im Leistungsverzeichnis vorgegebenen
Qualitäten und Anforderungen bzw. Typen oder
Fabrikateanzubieten.  Bezüglich der Gleichwertigkeit
abweichendertechnischer  Spezifikationen gilt VOB Teil
A, Paragraph 21, Nr. 2.

- Ersatzteilversorgung und Fabrikatswahl Es sind nur
solche Stoffe und Bauteile zu verwenden, bei denen die
Lieferbarkeit von Zubehör undErsatzteilen für  die
Dauer von 10 Jahren sichergestellt werden kann. Die
Entscheidung über die zum Einbau gelangenden Fabrikate
behält sich der Auftraggeber vor.

- Wirtschaftlichkeit der Wartung
Die angebotenen Teile müssen die Ansprüche für einen
wirtschaftlichen Betrieb mit angemessenen
Wartungsintervallenund einer üblichen Lebensdauer
erfüllen. Im Zweifelsfall hat der Bieter diese
Anforderung vor dem Einbau der Komponentennachzuweisen.

- Zugänglichkeit der Komponenten
Bei der konstruktiven Bestimmung von Anlagenteilen, die
der Wartung unterliegen, ist bei der Anfertigung und
der Montage sicherzustellen, dass die betreffenden
Teile ohne besondere Maßnahmen zugänglich sind und im
Reparaturfall gleichfalls aus- bzw. eingebaut werden
können.

- Gesetzeskonformität der Komponenten Bei gleichen
Anlagenteilen (z. B.Schütze, Schalter,
Leistungsschutzschalter, usw.) sind gleiche Fabrikate
zu wählen. Soweit lieferbar, sind
grundsätzlichAnlagenteile nach deutschen Normen
einzusetzen  bzw. haben den Richtlinien des
Europäischen Komitees für Normung (CEN) zu entsprechen.

- Originalität der Komponenten

Sämtliche zur Verwendung kommenden Bauteile müssen
Originalteile der festgelegten Fabrikate sein. Für
denZusammenbau ist sämtliches Originalzubehör, Klein-,
Dichtungs- und Befestigungsmaterial einzukalkulieren.

Ausführungshinweise
- Unterlagen vom Auftraggeber Der Auftragnehmer erhält
als Grundlage für die Erbringung seiner Leistungen
folgende Unterlagen: Ausführungszeichnungen Maßstab
1:50 Schemenpläne.
Diese Unterlagen sind vom Auftragnehmer entsprechend
DIN 18382 Nr. 3.1.3 und 3.1.4. zu prüfen.
- Anzufertigende Unterlagen
Als Grundlage für die Ausführung hat der Auftragnehmer
vor Beginn der Montagearbeiten alle Angaben zubenennen,
die für den reibungslosen Einbau und ordnungsgemäßen
Betrieb der Anlage erforderlich sind. Dazu gehört die
Erbringung und Abstimmung (mit dem Auftraggeber), der
für die Ausführung erforderlichen Montage- und
Werkstattplanung auf Grundlage der übergebenen
Unterlagen und Berechnungen. Dazu sind anzufertigen
undwährend der Bauphase fortzuschreiben: Montagepläne,
Grundrisse 1:50 auch Übersichts- und Schaltschematas
Werkpläne und Werkstattzeichnungen Stromlaufpläne,
insbesondere Installationspläne mit Verteilerplätzen
und Stromkreiszeichnungen, Schalt-und Anschlusspläne,
Klemmpläne für alle Klemmleisten Aufbau- und
Ansichtszeichnungen der Konstruktion von Schaltanlagen,
Verteilungen, Steuertafeln und Geräten einschl. dem
zugehörigen Aufstellplan, sowie die Lage der
Kabelrinnen. Die genannten Unterlagen müssen mit den
anderen Gewerken koordiniert werden und sind vor Beginn
der Ausführung dem Auftraggeber zur Einsicht, Prüfung
und Freigabe vorzulegen (Anzahl 3, Maßstab 1:50,
gefaltetauf DIN A4).

- Revisionsunterlagen
Die Dokumentationsunterlagen sind vom Auftragnehmer zu
erstellen und vor der Abnahme in 3-facher
Ausfertigungvorzulegen. Anhand der Unterlagen muss,
auch nicht fachkundig geschultem Personal die korrekte
Bedienung und Wartung der Anlagen ermöglicht werden.
Äußere Form:
* Ordner DIN A4
* Stehsammler für Zeichnungen DIN A4 mit nachfolgenden
Inhalt:
* Deckblatt mit den Projektdaten, Namen und Anschriften
der Projektbeteiligten
* Inhaltsübersicht
* kompletter Satz aller Ausführungszeichnungen mit
maßstäblich eingetragenen Änderungen
* Übersichts- und Strangschemata
* elektrischer Übersichtsschaltplan und Anschlussplan
nach DIN EN 61082-1 und DIN EN 61082-3 "Dokumente der
Elektrotechnik"
* Bestätigungen, dass die Anlagen nach UVV/VBG4 und GSG
gebaut sind * Bescheinigung über die Einhaltung der
VDE-Vorschriften
* Bedienungsanweisungen
* Gerätebeschreibungen, Diagramme und Kennlinien mit
eingetragenen Betriebspunkten
* Anlagen- und Funktionsbeschreibungen mit Hinweisen
für eine sichere und wirtschaftliche Betriebsweise
* Stromlauf- und Klemmenanschlusspläne, zusätzlich ein
Satz je Schaltschrank- Planfach
* detaillierte Wartungslisten, Ersatzteillisten,
Revisions- u. Schmierpläne
* Kopien vorgeschriebener Prüfbescheinigungen,
Zulassungsbescheide und Abnahmeprotokolle
* Mess- und Einregulierungsprotokolle
* Protokoll über die Einweisung des Wartungs- und
Dienstpersonals. In sämtlichen Technikzentralen werden
die jeweiligen Schaltschematas hinter Glas eingerahmt
aufgehängt.

- Revisionsunterlagen auf Datenträgern Zusätzlich sind
alle aktualisierten Dokumentations-unterlagen auf
Datenträger in 3-facher
Ausführung dem Auftraggeber zum Zeitpunkt der Abnahme
zu übergeben. Bei der Datenstrukturierung ist folgende
CAD- Organisationsstruktur zu berücksichtigen: AutoCAD.
Textdokumente, Tabellen, Berechnungsergebnisse und
Bilder sind in folgenden Datenformaten abzulegen:
dxf.-Format.

- Abstimmung mit anderen Gewerken Der Aufbau von
Technikzentralen, die Leitungsführungen, gemeinsame
Nutzung von Installationsräumen wie Schächte,
Durchbrüche, Schlitze, sind auf Grundlage der
vorgegebenenAusführungspläne mit den  Auftragnehmern
der anderenGewerke, insbesondere Heizung,  Lüftung,
Sanitär und Gebäudeautomation abzustimmen. Diese
Abstimmung ist vor dem Beginn der
einzelnenMontageschritte durchzuführen.

- Hinweise zur Schalldämmung
* Allgemein:
Sofern im Leistungsverzeichnis oder den dazugehörigen
Vergabeunterlagen keine höheren Anforderungen
gestelltwerden,  sind die schalltechnischen
Anforderungen der DIN-Vorschriften, VDI-Richtlinienund
behördlichen Auflagen einzuhalten. Luftschalldämmung: Es
muss sichergestellt werden, dass die
vorhandenenSchalldämmmaße für Wände, Fußböden und
Decken durch die Installationen und Einbauteile des AN
nicht gemindertwerden. *Körperschalldämmung: Die
technischen Standards zur Verhinderung von Körperschall
sind bei allen in Betracht kommendenBauteilen
einzuhalten.

- Hinweise zur MontageBei einer abgestimmten,
genehmigten

Montagplanung sind alle Änderungen in der
Leitungsführung vor derAusführung mit dem Auftraggeber
abzustimmen. Die Montage von Antrieben, Schaltern und
Geräten hat so zu erfolgen, dass nach Abschluss der
Arbeiten jederzeit ein einwandfreier Zugang und die
Bedienbarkeit gegebensind.
 Verschleißbauteile müssen im Rahmen
vonWartungsarbeiten  jederzeit auswechselbar sein.

Alle im Leistungsverzeichnis aufgeführten Geräte und
Bauteile, wie Schalter, Steckdosen, Abzweigkästen,
Verteilungen, usw., verstehen sich einschl.
Anschlussaller Leitungen und Kabel.

Alle ankommenden und abgehenden Leitungen und Kabel
sind in den einzelnen Verteilungen über Reihenklemmen,
Schutzleitertrennklemmen und
Nullleiterklemmen,einschließlich  Kabelschuhen und
systemgebundenen Zubehör zu führen.

Der Nachweis über Einhaltung der Nullungsbedingungenist
in  Tabellenform je Leitungslänge zu erbringen.

Die Selektivität der Schutzeinrichtungen (Sicherungen,
Leistungsschutzschalter, Leistungsschalter) zueinander
ist mit Kennlinienblättern vom Auftragnehmer
nachzuweisen.

Sämtliche Verbraucherleitungen müssen am Anfang und
amEnde  mit einer dauerhaften und
handelsüblichenZielbezeichnung  versehen sein, welche
bis zurSchaltstelle bzw. Verteilung  nachverfolgbar
sein muss.

Jedes Gerät muss mit einem fest angebrachten
Fabrikats-und Typenschild versehen werden. Bei allen
auswechselbaren Teilen, sowie an Steckverbindungen sind
Bezeichnungen anzubringen. Die Beschriftungen der
Ableitungen und Einbauteile müssen den in den Bestands-
und Revisionsunterlagenenthaltenen  Bezeichnungen
entsprechen. Die Schilder aller Verteilungen,
Rangierverteiler, Stromschienenverteiler usw. sind nach
Vorgaben des AGmit gefräster Schrift auszuführen. Der
Text der  Beschilderung ist vom Auftragnehmer der
Bauüberwachungvorzulegen und genehmigen zu lassen. Alle
Einbaugeräte sind innen und außen mit
Kunststoffschildern zu versehen.

Kabelabzweigdosen müssen auf einer festen Grund- platte
montiert werden. Eingeführte Kabel müssen zugentlastet
montiert werden.

Leerrohre sind grundsätzlich mit verzinkten Zugdrähten
zu installieren.

Kabel und Leitungen sind entweder in Schutzrohren, in
Kabelkanälen oder auf Kabelbahnen zu verlegen. Der
Verlauf soll senkrecht oder parallel zu bestehenden
Gebäudeteilen sein. Überschneidungen mit anderen
Anlageteilen sind zu vermeiden.
Die Verlegung hat grundsätzlich in einer Länge ohne
Verbindungsmuffen zu erfolgen.

Eine saubere und übersichtliche Verlegung der Kabel und
Leitungen auf Kabelbühnen ist vorgeschrieben.
Fallserforderlich,  hat eine Befestigung mit
Kunststoffbändern zu erfolgen. Die Befestigung mit
Draht ist nicht zulässig.

Kabeltrassen und Rohre müssen mit einer Platzreserve
von 30 % dimensioniert werden.

Vorbeugender Brandschutz:

Gemäß LBauO werden sämtliche Deckendurchdringungen in
freien Bereichen mittels geeigneten
brandschutztechnischen Maßnahmen R90-geschottet.
Gleiches gilt bei Leitungsquerung durch Flucht- und
Rettungswege innerhalb des Gebäudes.

Bei der Verlegung von NS- und Schwachstromleitungen
ingemeinsamer Trasse muss ein Trennsteg vorhanden
sein.Mittel-, Niederspannungs- und Schwachstromkabel
sindgetrennt zu verlegen.

Schaltgeräte und Steckdosen in UP- Ausführung müssen
kombinationsfähig sein. Abdeckplatten, Schalterdosenund
 Kombinationszubehör sind einzukalkulieren.Bei
Mehrfachkombinationen sind gemeinsame Abdeckplattenzu
verwenden.

Abzweigdosen und- kästen sind je nach Belegung in
entsprechender Größe einzusetzen. Dabei sind die
Abstände für Kriechströme zu beachten. Die Dosen sind
mit den zugehörigen Stromkreisnummern zu versehen undso
anzuordnen, dass sie  jederzeit zugänglich sind.

Kabelbahnen und Steigetrassen dürfen nicht durch
Brandabschnitte geführt werden. Sie müssen 5-10 cm
vordem  Durchbruch enden.

- Abnahme und Sichtprüfung
Der AG behält sich vor, Werksabnahmen und
Prüfungendurchzuführen. Das Objekt muss bei Bedarf zur
Prüfungund Vorabnahme im Herstellerwerk oder auf der
Baustellezugänglich gemacht werden.

Der AN hat die Abnahme schriftlich beim AG
zubeantragen.  Voraussetzung zur Beantragung der
Abnahme
sind. Die Anlagen müssen vollständig fertiggestellt,
mängelfrei und in einem einwandfreien technischen
Zustand sein.*Die Mängel aus vorhergehenden Prüfungen,
Abnahmen durch Institutionen und Behörden (TÜV, etc.)
und
Funktionsprüfungen müssen vollständig beseitigt sein.

Bei der Abnahmeprüfung hat der Auftragnehmer
denNachweis für  die vertragsgerechte Erfüllung
seinerLeistungen und Lieferungen  zu erbringen. Für
dieAbnahmeprüfung ist das erforderliche FachundHilfspersonal mit den notwendigen Geräten,
Werkzeugen
 und Hilfsmitteln bereitzuhalten.

- Schnittstellen zu Fremdgewerken Schnittstellen zu
Fremdgewerken sind mit dem betroffenen Auftragnehmer
rechtzeitig abzustimmen.Die Leistungswerte der
anzuschließenden Geräte,Dimensionierung der Anschlüsse
und  die genaue Lage sindnach der Abstimmung in die
entsprechenden Montage- und Ausführungszeichnungen
aufzunehmen.

- Hinweise zu Befestigungen Für Befestigungen und
Aufhänge Konstruktionen, die sichtbar bleiben, sind
Musterausführungen vorzulegen oder zu montieren und vom
Auftraggeber genehmigen zu lassen.

Anlagen, die auf Grundrahmen bzw. auf Aufsetzrahmenvon
Zwischenböden aufgestellt werden, müssen so stabil und
mittels Schraubverbindungen so sicher aufgestellt
werden, dass zusätzliche Befestigungen an Wänden oder
Decken nicht erforderlich sind.

Befestigungen und Aufhängungen sind ausschließlich
durch Bohren und unter Verwendung von baurechtlich
bzw.bauaufsichtlich zugelassenen, für den
Verwendungszweckgeeigneten Dübel auszuführen.

Die Verwendung von Schussapparaten für Befestigungenist
untersagt.

Bohr- und Dübelarbeiten an sichtbar bleibenden Wand-und
Deckenflächen sind sorgfältig auszuführen, so dasskeine
 Beschädigung der Bauelemente auftritt.

- Nebenleistungen

Ergänzend zu den in VOB/C DIN 18382 genanntenLeistungen
 gelten als Nebenleistungen und werden nichtgesondert
vergütet:

Prüfen der übergebenen Pläne auf richtige Anordnung
vonDurchbrüchen, Aussparungen, Befestigungen
undUnterkonstruktionen.

Vollständiges Entfernen von Verpackungsfolien und
Etiketten an montierten Bauteilen vor der
Übergabe.Stemm- und Bohrarbeiten f ür die Befestigung
vonHalterungen, Konsolen und sonstigen
Befestigungs-Konstruktionen.

Schlagen oder Nachschlagen kleinerer Wanddurchbrücheund
 Schlitze, Bohren von Durchführungen
vereinzelterAnschlüsse.

Schallschutzmaßnahmen im Rahmen der
Vorbemerkungen,sofern diese nicht separat im
Leistungsverzeichnis beschrieben werden.

Reinigen, Ausblasen bzw. Aussaugen von Bauteilen,
wieKanäle,  Kabelrinnen oder Verteiler, vor der
Inbetriebnahme und Abnahme bzw. Übergabe.

Alternativen:
Alternativeangebote sind als Nebenangebote zugelassen.

### Hauptgewerk 1 KG 440 Elektro / Starkstromanlagen

#### Gewerk 1.1 Verteilungen

**1.1.10 Installationsverteiler Hauptverteiler**
Installationsverteiler Hauptverteiler
Installationsverteiler DIN EN 61439-3, Gehäuse aus
Stahl, verzinkt, Oberfläche pulverbeschichtet,
Schutzklasse I, Fehlerschutz gegen elektrischen Schlag
durch Schutzisolierung, Innenaufstellung, Schutzart IP
43 DIN EN 60529 (VDE 0470-1), Verschmutzungsgrad 2 -
mittel, EMV-Umgebung A Gewerbe Industrie,
Schrankbauform, Standmontage, Ausführung gemäß
Zeichnung.'"mit Tür aus Stahlblechpulverbeschichtet Öff
nungswinkel der Tür 110°,Türverschluss dreipunkt Stange
nverschluss,geeignet fürPlatzeinheiten, alle
ankommenden und  abgehenden Kabelund Leitungen sind
über Reihenklemmen ,N- Trennklemmenund
Schutzleiterklemmen zu führen. Mit Stromlaufplanund
Plantasche."'Höhe 1850 mm Breite
1600 mmTiefe 275 mmSockel 100 mm RAL Farbe
  7035Schutzart IP44Schutzklasse

Einbauort: Werkstatt 01

Angebotenes Fabrikat und Typ:

'

....................................................'
  (Bieterangabe)
Menge: 1,000 St

**1.1.20 Komb.Überspannungsschutzgerät Typ 1/2 Reiheneinbau 230VAC 3-polig 100kA**
Kombiniertes Überspannungsschutzgerät DIN EN 61643-11
(VDE 0675-6-11), leckstromfrei, Typ 1 und 2, als
Reiheneinbaugerät, Maße DIN 43880, Blitzprüfstrom
10/350 mys, mit Funktionsanzeige und potentialfreiem
Kontakt für Fernanzeige, Bemessungsbetriebsspannung 230
V AC, nicht ausblasend, 3-polig,
Blitzstoßstromtragfähigkeit mind. 100 kA je Pol,
Folgestromlöschfähigkeit mind. 100 kA effektiv,
Schutzpegel max. 1,5 kV, Breite Gehäuse max. 8 TE, für
Gehäuseeinbau.

Angebotenes Fabrikat und Typ:

'

....................................................'
  (Bieterangabe)
Menge: 1,000 St

**1.1.30 Lasttrennschalter Hauptschalter 3-polig AC-21 250A**
Lasttrennschalter DIN EN 60947-3 (VDE 0660-107), als
Hauptschalter, gekapselt, 3-polig,
Bemessungsbetriebsspannung 690 V AC, in
Festeinbautechnik, mit Handantrieb, zur Montage auf
Tragschiene DIN EN 60715, fingersicher DIN EN 50274
(VDE 0660-514), Gebrauchskategorie AC-21,
Bemessungsbetriebsstrom 250 A, Gehäuse aus Kunststoff.

Angebotenes Fabrikat und Typ:

'

....................................................'
  (Bieterangabe)
Menge: 1,000 St

**1.1.40 Lasttrennschalter 3-polig 690VAC IP2X 63A**
Lasttrennschalter DIN EN 60947-3 (VDE 0660-107), mit
Schnellein- und Schnellausschaltung, 3-polig,
Bemessungsbetriebsspannung 690 V AC, in
Festeinbautechnik, mit Handantrieb, zur Montage
aufTragschiene DIN EN 60715, mit
Berührungsschutzabdeckung, Schutzart IP 2X DIN EN
60529(VDE 0470-1), Bemessungsbetriebsstrom 63 A.

Angebotenes Fabrikat und Typ:

'

....................................................'
  (Bieterangabe)
Menge: 7,000 St

**1.1.50 Leitungsschutzschalter 230/400VAC Ausschaltvermögen 6kA 1-polig Charakter.B 10A**
Leitungsschutzschalter DIN EN 60898-1 (VDE 0641-11),
als Reiheneinbaugerät, Maße DIN 43880, fingersicher DIN
EN 50274 (VDE 0660-514), Bemessungsbetriebsspannung
230/400 V  AC,Bemessungsausschaltvermögen 6 kA, mit
beidseitigerKlemmenabdeckung, 1-polig,
Auslösecharakteristik B, Bemessungsstrom 10 A, mit
Aufnahmevorrichtung  fürBeschriftungsschild.

Angebotenes Fabrikat und Typ:

'

....................................................'
  (Bieterangabe)
Menge: 12,000 St

**1.1.60 Leitungsschutzschalter 230/400VAC Ausschaltvermögen 6kA 1-polig Charakter.B 16A**
Leitungsschutzschalter DIN EN 60898-1 (VDE 0641-11),
als Reiheneinbaugerät, Maße DIN 43880, fingersicher DIN
EN 50274 (VDE 0660-514), Bemessungsbetriebsspannung
230/400 V AC, Bemessungsausschaltvermögen 6 kA, mit
beidseitiger Klemmenabdeckung, 1-polig,
Auslösecharakteristik B, Bemessungsstrom 16 A, mit
Aufnahmevorrichtung für Beschriftungsschild.

Angebotenes Fabrikat und Typ:

'

....................................................'
  (Bieterangabe)
Menge: 5,000 St

**1.1.70 Leitungsschutzschalter 230/400VAC Ausschaltvermögen 6kA 3-polig Charakter.B 32A**
Leitungsschutzschalter DIN EN 60898-1 (VDE 0641-11),
als Reiheneinbaugerät, Maße DIN 43880, fingersicher DIN
EN 50274 (VDE 0660-514), Bemessungsbetriebsspannung
230/400 V AC, Bemessungsausschaltvermögen 6 kA,
3-polig, Auslösecharakteristik B, Bemessungsstrom 32 A,
mit Aufnahmevorrichtung für Beschriftungsschild.

Angebotenes Fabrikat und Typ:

'

....................................................'
  (Bieterangabe)
Menge: 3,000 St

**1.1.80 Fehlerstromschutzschalter RCBO AFDD Typ A kurzzeitverzögert Charakter.B 10A Fehlerstrom 30mA 1-polig+N 230VAC**
Fehlerstromschutzschalter mit Überstromschutz (RCBO)
und Fehlerlichtbogen-Schutzfunktion (AFDD), als
Reiheneinbaugerät, Maße DIN 43880, fingersicher DIN EN
50274 (VDE 0660-514), Typ A pulsstromsensitiv,Auslösung
kurzzeitverzögert,  Auslösecharakteristik B,DIN EN
60898-1 (VDE 0641-11),  Bemessungsstrom 10
A,Bemessungsfehlerstrom 30 mA, 1-polig  + N, 230 V
AC,Kurzschlussfestigkeit 6 kA, stoßstromfest bis 250
A,mit Handbetätigung, mit Aufnahmevorrichtung für
Beschriftungsschild.

Angebotenes Fabrikat und Typ:

'

....................................................'
  (Bieterangabe)
Menge: 15,000 St

**1.1.90 Fehlerstromschutzschalter RCBO AFDD Typ A kurzzeitverzögert Charakter.B 16A Fehlerstrom 30mA 1-polig+N 230VAC**
Fehlerstromschutzschalter mit Überstromschutz (RCBO)
und Fehlerlichtbogen-Schutzfunktion (AFDD), als
Reiheneinbaugerät, Maße DIN 43880, fingersicher DIN EN
50274 (VDE 0660-514), Typ A pulsstromsensitiv,
Auslösung kurzzeitverzögert, Auslösecharakteristik
B,DIN EN 60898-1 (VDE 0641-11),  Bemessungsstrom 16 A,
Bemessungsfehlerstrom 30 mA, 1-polig + N, 230 V
AC,Kurzschlussfestigkeit 6 kA, stoßstromfest bis 250
A,mit Handbetätigung, mit Aufnahmevorrichtung für
Beschriftungsschild.

Angebotenes Fabrikat und Typ:

'

....................................................'
  (Bieterangabe)
Menge: 10,000 St

**1.1.100 Fehlerstrom-Leitungsschutzschalter 4P 10kA B-16A 30mA**
Fehlerstrom-Leitungsschutzschalter 4P 10kA B-16A 30mA
Typ A

Fehlerstrom-Leitungsschutzschalter nach nach DIN EN
61009-1 (VDE 0664-20) mit 4-poligem
Leitungsschutzschalter für 400 V Drehstromkreise und
einer Fehlerstromschutzschaltung im Kompaktgehäuse.
Berührungsschutz nach IP2x nach DIN VDE 0106 Teil
100,blaue Test-Taste und Fehlerstromanzeige.
EinfacheEinzelentnahme aus dem Phasenschienenverbund.
Mit VDE-Zeichen. Geeignet zum nachträglichen Anbau
vonZusatzeinrichtungen. Beschriftungsmöglichkeit direkt
 amGerät.

Bemessungsbetriebsspannung Ue:  230/400 V
Nennstrom:  16 A
Auslösercharakteristik:  B
Typ des Fehlerstromschutzes:  A
Bemessungsfehlerstrom:  30 mA
Ausschaltvermögen Icn AC nach IEC
60898-1:  10 kA
Frequenz:  50 Hz

Angebotenes Fabrikat und Typ:

'

....................................................'
  (Bieterangabe)
Menge: 10,000 St

**1.1.110 Fehlerstrom-Leitungsschutzschalter 4P 10kA B-25A 30mA**
Fehlerstrom-Leitungsschutzschalter 4P 10kA B-25A 30mA
Typ A

Fehlerstrom-Leitungsschutzschalter nach nach DIN EN
61009-1 (VDE 0664-20) mit 4-poligem
Leitungsschutzschalter für 400 V Drehstromkreise
undeiner Fehlerstromschutzschaltung im  Kompaktgehäuse.
Berührungsschutz nach IP2x nach DIN VDE 0106 Teil
100,blaue Test-Taste und Fehlerstromanzeige.  Einfache
Einzelentnahme aus dem Phasenschienenverbund. Mit
VDE-Zeichen. Geeignet zum nachträglichen Anbau von
Zusatzeinrichtungen. Beschriftungsmöglichkeit direkt
amGerät.

Bemessungsbetriebsspannung Ue:  230/400 V
Nennstrom:  25 A
Auslösercharakteristik:  B
Typ des Fehlerstromschutzes:  A
Bemessungsfehlerstrom:  30 mA
Ausschaltvermögen Icn AC nach IEC
60898-1:  10 kA
Frequenz:  50 Hz

Angebotenes Fabrikat und Typ:

'

....................................................'
  (Bieterangabe)
Menge: 8,000 St

**1.1.120 Fehlerstrom-Leitungsschutzschalter 4P 10kA B-32A 30mA**
Fehlerstrom-Leitungsschutzschalter 4P 10kA B-32A 30mA
Typ A

Fehlerstrom-Leitungsschutzschalter nach nach DIN EN
61009-1 (VDE 0664-20) mit 4-poligem
Leitungsschutzschalter für 400 V Drehstromkreise
undeiner Fehlerstromschutzschaltung im
Kompaktgehäuse.Berührungsschutz nach IP2x nach DIN VDE
0106 Teil 100, blaue Test-Taste und Fehlerstromanzeige.
EinfacheEinzelentnahme aus dem Phasenschienenverbund.
Mit VDE-Zeichen. Geeignet zum nachträglichen Anbau von
Zusatzeinrichtungen. Beschriftungsmöglichkeit direkt am
Gerät.

Bemessungsbetriebsspannung Ue:  230/400 V
Nennstrom:  32 A
Auslösercharakteristik:  B
Typ des Fehlerstromschutzes:  A
Bemessungsfehlerstrom:  30 mA
Ausschaltvermögen Icn AC nach IEC
60898-1:  10 kA
Frequenz:  50 Hz

Angebotenes Fabrikat und Typ:

'

....................................................'
  (Bieterangabe)
Menge: 6,000 St

**1.1.130 Fehlerstrom-Leitungsschutzschalter 4P 10kA B-40A 30mA**
Fehlerstrom-Leitungsschutzschalter 4P 10kA B-40A 30mA
Typ A

Fehlerstrom-Leitungsschutzschalter nach nach DIN EN
61009-1 (VDE 0664-20) mit 4-poligem
Leitungsschutzschalter für 400 V Drehstromkreise
undeiner Fehlerstromschutzschaltung im  Kompaktgehäuse.
Berührungsschutz nach IP2x nach DIN VDE 0106 Teil 100,
blaue Test-Taste und Fehlerstromanzeige.
EinfacheEinzelentnahme aus dem Phasenschienenverbund.
Mit VDE-Zeichen. Geeignet zum nachträglichen Anbau von
Zusatzeinrichtungen. Beschriftungsmöglichkeit direkt am
Gerät.

Bemessungsbetriebsspannung Ue:  230/400 V
Nennstrom:  40 A
Auslösercharakteristik:  B
Typ des Fehlerstromschutzes:  A
Bemessungsfehlerstrom:  30 mA
Ausschaltvermögen Icn AC nach IEC
60898-1:  10 kA
Frequenz:  50 Hz

Angebotenes Fabrikat und Typ:

'

....................................................'
  (Bieterangabe)
Menge: 5,000 St

**1.1.140 Lasttrennschalter 3-polig 690VAC IP2X 160A**
Lasttrennschalter DIN EN 60947-3 (VDE 0660-107), mit
Schnellein- und Schnellausschaltung, 3-polig,
Bemessungsbetriebsspannung 690 V AC, in
Festeinbautechnik, mit Handantrieb, zur Montage auf
Tragschiene DIN EN 60715, mit
Berührungsschutzabdeckung, Schutzart IP 2X DIN EN 60529
(VDE 0470-1), Bemessungsbetriebsstrom 160 A.

Angebotenes Fabrikat und Typ:

'

....................................................'
  (Bieterangabe)
Menge: 1,000 St

**1.1.150 Leitungsschutzschalter 230/400VAC Ausschaltvermögen 6kA 1-polig Charakter.B 10A**
Leitungsschutzschalter DIN EN 60898-1 (VDE 0641-11),
als Reiheneinbaugerät, Maße DIN 43880, fingersicher DIN
EN 50274 (VDE 0660-514), Bemessungsbetriebsspannung
230/400 V AC, Bemessungsausschaltvermögen 6 kA, mit
beidseitiger Klemmenabdeckung, 1-polig,
Auslösecharakteristik B, Bemessungsstrom 10 A, mit
Aufnahmevorrichtung für Beschriftungsschild.

Angebotenes Fabrikat und Typ:

'

....................................................'
  (Bieterangabe)
Menge: 20,000 St

**1.1.160 Leitungsschutzschalter 230/400VAC Ausschaltvermögen 6kA 1-polig Charakter.B 16A**
Leitungsschutzschalter DIN EN 60898-1 (VDE 0641-11),
als Reiheneinbaugerät, Maße DIN 43880, fingersicher DIN
EN 50274 (VDE 0660-514), Bemessungsbetriebsspannung
230/400 V AC, Bemessungsausschaltvermögen 6 kA, mit
beidseitiger Klemmenabdeckung, 1-polig,
Auslösecharakteristik B, Bemessungsstrom 16 A, mit
Aufnahmevorrichtung für Beschriftungsschild.

Angebotenes Fabrikat und Typ:

'

....................................................'
  (Bieterangabe)
Menge: 10,000 St

**1.1.170 NH-Sicherungs-Lastschaltleiste LV NH00 185mm 3-polig M8**
NH-Sicherungs-Lastschaltleiste LV NH00 185mm 3-polig M8
Haken NH00-Sicherungs-Lastschaltleiste 160 A, für
Sammelschienenmontage Abstand 185 mm. Nach DIN EN
60947-3 und IEC 60947-3 geeignet für
NH-Sicherungseinsätze nach DIN 43620-1. Bestehend aus
3-poligem Schaltleistenunterteil und plombierbarem
Griffeinsatz, Berührungsschutz am Griff, mit
verschiebbarem Klarsichtfenster zur Spannungsprüfung,
allpolig schaltend, mit Universalanschluss Schraube M8,
mit drehbaren Montagehaken.

Anschlussart:  Schraubanschluss
Anschlussquerschnitt bei
flexiblem Leiter:  2,5 - 95mm²
Polanzahl:  3 P
Betriebstemperatur:  -25 .? 55 °C
Drehmoment:  14Nm
Frequenz:  50/60 Hz
Gerätelebensdauer, elektrische
Schaltspiele:  200
Gesamtverlustleistung unter
Nennstrom:  22 W
Isolationsspannung:  1000 V
Schutzart:  IP3X
Tiefe installiertes Produkt:  123 mm
Zulässiger Bemessungsstrom unter
1 Sekunde:  5 kA
Stoßspannungsfestigkeit:  8 kV

Angebotenes Fabrikat und Typ:

'

....................................................'
  (Bieterangabe)
Menge: 11,000 St

**1.1.180 Installationsverteiler**
Installationsverteiler
Installationsverteiler DIN EN 61439-3, Gehäuse aus
Stahl, verzinkt, Oberfläche pulverbeschichtet,
Schutzklasse I, Fehlerschutz gegen elektrischen Schlag
durch Schutzisolierung, Innenaufstellung, Schutzart IP
43 DIN EN 60529 (VDE 0470-1), Verschmutzungsgrad 2
-mittel, EMV-Umgebung A Gewerbe Industrie,
Schrankbauform, Standmontage, Ausführung gemäß
Zeichnung.'"mit Tür aus Stahlblechpulverbeschichtet Öff
nungswinkel der Tür 110°,Türverschluss dreipunkt Stange
nverschluss,geeignet fürPlatzeinheiten, alle ankommende
n und abgehenden Kabelund Leitungen sind über Reihenkle
mmen ,N-Trennklemmenund Schutzleiterklemmen zu führen.
Mit Stromlaufplanund Plantasche."'
Höhe 1850 mm Breite 800 mmTiefe  275 mmSockel 100 mmRAL
Farbe 7035Schutzart IP44Schutzklasse

Einbauort: Meisterbüro Raum 39

Angebotenes Fabrikat und Typ:

'

....................................................'
  (Bieterangabe)
Menge: 1,000 St

**1.1.190 Fehlerstromschutzschalter RCCB Typ A kurzzeitverzögert 40A Fehlerstrom 30mA 3-polig+N 400VAC**
Fehlerstromschutzschalter (RCCB) DIN EN 61008-1 (VDE
0664-10), als Reiheneinbaugerät, Maße DIN 43880,
fingersicher DIN EN 50274 (VDE 0660-514), Typ
Apulsstromsensitiv, Auslösung  kurzzeitverzögert,
Bemessungsstrom 40 A, Bemessungsfehlerstrom 30 mA,
3-polig + N, 400 V AC, Kurzschlussfestigkeit 6 kA,
stoßstromfest bis 250 A, mit Handbetätigung, mit
Aufnahmevorrichtung für Beschriftungsschild.

Angebotenes Fabrikat und Typ:

'

....................................................'
  (Bieterangabe)
Menge: 9,000 St

**1.1.200 Lasttrennschalter Hauptschalter 3-polig AC-21 160A**
Lasttrennschalter DIN EN 60947-3 (VDE 0660-107), als
Hauptschalter, gekapselt, 3-polig,
Bemessungsbetriebsspannung 690 V AC, in
Festeinbautechnik, mit Handantrieb, zur Montage auf
Tragschiene DIN EN 60715, fingersicher DIN EN 50274
(VDE 0660-514), Gebrauchskategorie AC-21,
Bemessungsbetriebsstrom 160 A, Gehäuse aus Kunststoff.

Angebotenes Fabrikat und Typ:

'

....................................................'
  (Bieterangabe)
Menge: 1,000 St

**1.1.210 Lasttrennschalter 3-polig 690VAC IP2X 63A**
Lasttrennschalter DIN EN 60947-3 (VDE 0660-107), mit
Schnellein- und Schnellausschaltung, 3-polig,
Bemessungsbetriebsspannung 690 V AC, in
Festeinbautechnik, mit Handantrieb, zur Montage auf
Tragschiene DIN EN 60715, mit
Berührungsschutzabdeckung, Schutzart IP 2X DIN EN 60529
(VDE 0470-1), Bemessungsbetriebsstrom 63 A.

Angebotenes Fabrikat und Typ:

'

....................................................'
  (Bieterangabe)
Menge: 11,000 St

**1.1.220 Leitungsschutzschalter 230/400VAC Ausschaltvermögen 6kA 1-polig Charakter.B 10A**
Leitungsschutzschalter DIN EN 60898-1 (VDE 0641-11),
als Reiheneinbaugerät, Maße DIN 43880, fingersicher DIN
EN 50274 (VDE 0660-514), Bemessungsbetriebsspannung
230/400 V AC, Bemessungsausschaltvermögen 6 kA, mit
beidseitiger Klemmenabdeckung, 1-polig,
Auslösecharakteristik B, Bemessungsstrom 10 A, mit
Aufnahmevorrichtung für Beschriftungsschild.

Angebotenes Fabrikat und Typ:

'

....................................................'
  (Bieterangabe)
Menge: 8,000 St

**1.1.230 Leitungsschutzschalter 230/400VAC Ausschaltvermögen 6kA 1-polig Charakter.B 16A**
Leitungsschutzschalter DIN EN 60898-1 (VDE 0641-11),
als Reiheneinbaugerät, Maße DIN 43880, fingersicher DIN
EN 50274 (VDE 0660-514), Bemessungsbetriebsspannung
230/400 V AC, Bemessungsausschaltvermögen 6 kA, mit
beidseitiger Klemmenabdeckung, 1-polig,
Auslösecharakteristik  B,Bemessungsstrom 16 A, mit
Aufnahmevorrichtung  fürBeschriftungsschild.

Angebotenes Fabrikat und Typ:

'

....................................................'
  (Bieterangabe)
Menge: 5,000 St

**1.1.240 Leitungsschutzschalter 230/400VAC Ausschaltvermögen 6kA 3-polig Charakter.B 32A**
Leitungsschutzschalter DIN EN 60898-1 (VDE 0641-11),
als Reiheneinbaugerät, Maße DIN 43880, fingersicher DIN
EN 50274 (VDE 0660-514), Bemessungsbetriebsspannung
230/400 V  AC,Bemessungsausschaltvermögen 6 kA,
3-polig, Auslösecharakteristik B, Bemessungsstrom 32 A,
mit Aufnahmevorrichtung für Beschriftungsschild.

Angebotenes Fabrikat und Typ:

'

....................................................'
  (Bieterangabe)
Menge: 3,000 St

**1.1.250 Fehlerstromschutzschalter RCCB Typ A kurzzeitverzögert 40A Fehlerstrom 30mA 3-polig+N 400VAC**
Fehlerstromschutzschalter (RCCB) DIN EN 61008-1 (VDE
0664-10), als Reiheneinbaugerät, Maße DIN 43880,
fingersicher DIN EN 50274 (VDE 0660-514), Typ A
pulsstromsensitiv, Auslösung kurzzeitverzögert,
Bemessungsstrom 40 A, Bemessungsfehlerstrom 30
mA,3-polig + N, 400 V AC,  Kurzschlussfestigkeit 6 kA,
stoßstromfest bis 250 A, mit Handbetätigung, mit
Aufnahmevorrichtung für Beschriftungsschild.

Angebotenes Fabrikat und Typ:

'

....................................................'
  (Bieterangabe)
Menge: 2,000 St

**1.1.260 Fehlerstromschutzschalter RCBO AFDD Typ A kurzzeitverzögert Charakter.B 10A Fehlerstrom 30mA 1-polig+N 230VAC**
Fehlerstromschutzschalter mit Überstromschutz (RCBO)
und Fehlerlichtbogen-Schutzfunktion (AFDD), als
Reiheneinbaugerät, Maße DIN 43880, fingersicher DIN EN
50274 (VDE 0660-514), Typ A pulsstromsensitiv,
Auslösung kurzzeitverzögert, Auslösecharakteristik B,
DIN EN 60898-1 (VDE 0641-11), Bemessungsstrom 10 A,
Bemessungsfehlerstrom 30 mA, 1-polig + N, 230 V AC,
Kurzschlussfestigkeit 6 kA, stoßstromfest bis 250 A,
mit Handbetätigung, mit Aufnahmevorrichtung für
Beschriftungsschild.

Angebotenes Fabrikat und Typ:

'

....................................................'
  (Bieterangabe)
Menge: 7,000 St

**1.1.270 Fehlerstromschutzschalter RCBO AFDD Typ A kurzzeitverzögert Charakter.B 16A Fehlerstrom 30mA 1-polig+N 230VAC**
Fehlerstromschutzschalter mit Überstromschutz (RCBO)
und Fehlerlichtbogen-Schutzfunktion (AFDD), als
Reiheneinbaugerät, Maße DIN 43880, fingersicher DIN EN
50274 (VDE 0660-514), Typ A pulsstromsensitiv,
Auslösung kurzzeitverzögert, Auslösecharakteristik B,
DIN EN 60898-1 (VDE 0641-11), Bemessungsstrom 16 A,
Bemessungsfehlerstrom 30 mA, 1-polig + N, 230 V
AC,Kurzschlussfestigkeit 6 kA, stoßstromfest bis 250
A,mit Handbetätigung, mit Aufnahmevorrichtung für
Beschriftungsschild.

Angebotenes Fabrikat und Typ:

'

....................................................'
  (Bieterangabe)
Menge: 20,000 St

**1.1.280 Fehlerstrom-Leitungsschutzschalter 4P 10kA B-16A 30mA**
Fehlerstrom-Leitungsschutzschalter 4P 10kA B-16A 30mA
Typ A

Fehlerstrom-Leitungsschutzschalter nach nach DIN EN
61009-1 (VDE 0664-20) mit 4-poligem
Leitungsschutzschalter für 400 V Drehstromkreise und
einer Fehlerstromschutzschaltung im Kompaktgehäuse.
Berührungsschutz nach IP2x nach DIN VDE 0106 Teil 100,
blaue Test-Taste und Fehlerstromanzeige. Einfache
Einzelentnahme aus dem Phasenschienenverbund. Mit
VDE-Zeichen. Geeignet zum nachträglichen Anbau von
Zusatzeinrichtungen. Beschriftungsmöglichkeit direkt am
Gerät.

Bemessungsbetriebsspannung Ue:  230/400 V
Nennstrom:  16 A
Auslösercharakteristik:  B
Typ des Fehlerstromschutzes:  A
Bemessungsfehlerstrom:  30 mA
Ausschaltvermögen Icn AC nach IEC
60898-1:  10 kA
Frequenz:  50 Hz

Angebotenes Fabrikat und Typ:

'

....................................................'
  (Bieterangabe)
Menge: 10,000 St

**1.1.290 Fehlerstrom-Leitungsschutzschalter 4P 10kA B-25A 30mA**
Fehlerstrom-Leitungsschutzschalter 4P 10kA B-25A 30mA
Typ A

Fehlerstrom-Leitungsschutzschalter nach nach DIN EN
61009-1 (VDE 0664-20) mit 4-poligem
Leitungsschutzschalter für 400 V Drehstromkreise und
einer Fehlerstromschutzschaltung im
Kompaktgehäuse.Berührungsschutz nach IP2x nach DIN VDE
0106 Teil 100, blaue Test-Taste und Fehlerstromanzeige.
Einfache Einzelentnahme aus dem Phasenschienenverbund.
MitVDE-Zeichen. Geeignet zum nachträglichen Anbau
vonZusatzeinrichtungen. Beschriftungsmöglichkeit direkt
am Gerät.

Bemessungsbetriebsspannung Ue:  230/400 V
Nennstrom:  25 A
Auslösercharakteristik:  B
Typ des Fehlerstromschutzes:  A
Bemessungsfehlerstrom:  30 mA
Ausschaltvermögen Icn AC nach IEC
60898-1:  10 kA
Frequenz:  50 Hz

Angebotenes Fabrikat und Typ:

'

....................................................'
  (Bieterangabe)
Menge: 2,000 St

**1.1.300 Fehlerstrom-Leitungsschutzschalter 4P 10kA B-32A 30mA**
Fehlerstrom-Leitungsschutzschalter 4P 10kA B-32A 30mA
Typ A

Fehlerstrom-Leitungsschutzschalter nach nach DIN EN
61009-1 (VDE 0664-20) mit 4-poligem
Leitungsschutzschalter für 400 V Drehstromkreise und
einer Fehlerstromschutzschaltung im Kompaktgehäuse.
Berührungsschutz nach IP2x nach DIN VDE 0106 Teil 100,
blaue Test-Taste und Fehlerstromanzeige. Einfache
Einzelentnahme aus dem Phasenschienenverbund. Mit
VDE-Zeichen. Geeignet zum nachträglichen Anbau
vonZusatzeinrichtungen. Beschriftungsmöglichkeit direkt
am Gerät.

Bemessungsbetriebsspannung Ue:  230/400 V
Nennstrom:  32 A
Auslösercharakteristik:  B
Typ des Fehlerstromschutzes:  A
Bemessungsfehlerstrom:  30 mA
Ausschaltvermögen Icn AC nach IEC
60898-1:  10 kA
Frequenz:  50 Hz

Angebotenes Fabrikat und Typ:

'

....................................................'
  (Bieterangabe)
Menge: 3,000 St

**1.1.310 Fehlerstrom-Leitungsschutzschalter 4P 10kA B-40A 30mA**
Fehlerstrom-Leitungsschutzschalter 4P 10kA B-40A 30mA
Typ A

Fehlerstrom-Leitungsschutzschalter nach nach DIN EN
61009-1 (VDE 0664-20) mit 4-poligem
Leitungsschutzschalter für 400 V Drehstromkreise
undeiner Fehlerstromschutzschaltung im
Kompaktgehäuse.Berührungsschutz nach IP2x nach DIN VDE
0106 Teil 100,blaue Test-Taste und Fehlerstromanzeige.
EinfacheEinzelentnahme aus dem Phasenschienenverbund.
Mit VDE-Zeichen. Geeignet zum nachträglichen Anbau
vonZusatzeinrichtungen. Beschriftungsmöglichkeit direkt
 amGerät.

Bemessungsbetriebsspannung Ue:  230/400 V
Nennstrom:  40 A
Auslösercharakteristik:  B
Typ des Fehlerstromschutzes:  A
Bemessungsfehlerstrom:  30 mA
Ausschaltvermögen Icn AC nach IEC
60898-1:  10 kA
Frequenz:  50 Hz

Angebotenes Fabrikat und Typ:

'

....................................................'
  (Bieterangabe)
Menge: 5,000 St

**1.1.320 Installationsverteiler**
Installationsverteiler
Installationsverteiler DIN EN 61439-3, Gehäuse aus
Stahl, verzinkt, Oberfläche pulverbeschichtet,
Schutzklasse I, Fehlerschutz gegen elektrischen Schlag
durch Schutzisolierung, Innenaufstellung, Schutzart IP
43 DIN EN 60529 (VDE 0470-1), Verschmutzungsgrad 2 -
mittel, EMV-Umgebung A Gewerbe Industrie,
Schrankbauform, Standmontage, Ausführung gemäß
Zeichnung.'"mit Tür aus Stahlblechpulverbeschichtet Öff
nungswinkel der Tür 110°,Türverschluss dreipunkt Stange
nverschluss,geeignet fürPlatzeinheiten, alle ankommende
n und abgehenden Kabelund Leitungen sind über Reihenkle
mmen ,N-Trennklemmenund Schutzleiterklemmen zu führen.
Mit Stromlaufplanund Plantasche."'Höhe 950 mm Breite
  800 m mTiefe 161 mm RAL Farbe
7035Schutza IP4 4Schutzklasse

Einbauort: Heizungsraum

Angebotenes Fabrikat und Typ:

'

....................................................'
  (Bieterangabe)
Menge: 1,000 St

**1.1.330 Lasttrennschalter 3-polig 690VAC IP2X 160A**
Lasttrennschalter DIN EN 60947-3 (VDE 0660-107), mit
Schnellein- und Schnellausschaltung, 3-polig,
Bemessungsbetriebsspannung 690 V AC, in
Festeinbautechnik, mit Handantrieb, zur Montage auf
Tragschiene DIN EN 60715, mit
Berührungsschutzabdeckung, Schutzart IP 2X DIN EN 60529
(VDE 0470-1), Bemessungsbetriebsstrom 160 A.

Angebotenes Fabrikat und Typ:

'

....................................................'
  (Bieterangabe)
Menge: 1,000 St

**1.1.340 Leitungsschutzschalter 230/400VAC Ausschaltvermögen 6kA 1-polig Charakter.B 10A**
Leitungsschutzschalter DIN EN 60898-1 (VDE 0641-11),
als Reiheneinbaugerät, Maße DIN 43880, fingersicher DIN
EN 50274 (VDE 0660-514), Bemessungsbetriebsspannung
230/400 V AC, Bemessungsausschaltvermögen 6 kA, mit
beidseitiger Klemmenabdeckung, 1-polig,
Auslösecharakteristik B, Bemessungsstrom 10 A, mit
Aufnahmevorrichtung für Beschriftungsschild.

Angebotenes Fabrikat und Typ:

'

....................................................'
  (Bieterangabe)
Menge: 2,000 St

**1.1.350 Leitungsschutzschalter 230/400VAC Ausschaltvermögen 6kA 1-polig Charakter.B 16A**
Leitungsschutzschalter DIN EN 60898-1 (VDE 0641-11),
als Reiheneinbaugerät, Maße DIN 43880, fingersicher DIN
EN 50274 (VDE 0660-514), Bemessungsbetriebsspannung
230/400 V AC, Bemessungsausschaltvermögen 6 kA, mit
beidseitiger Klemmenabdeckung, 1-polig,
Auslösecharakteristik Bemessungsstrom 16 A, mit
Aufnahmevorrichtung  fürBeschriftungsschild.

Angebotenes Fabrikat und Typ:

'

....................................................'
  (Bieterangabe)
Menge: 1,000 St

**1.1.360 Fehlerstromschutzschalter RCCB Typ A kurzzeitverzögert 40A Fehlerstrom 30mA 3-polig+N 400VAC**
Fehlerstromschutzschalter (RCCB) DIN EN 61008-1 (VDE
0664-10), als Reiheneinbaugerät, Maße DIN 43880,
fingersicher DIN EN 50274 (VDE 0660-514), Typ A
pulsstromsensitiv, Auslösung kurzzeitverzögert,
Bemessungsstrom 40 A, Bemessungsfehlerstrom 30 mA,
3-polig + N, 400 V AC, Kurzschlussfestigkeit 6 kA,
stoßstromfest bis 250 A, mit Handbetätigung, mit
Aufnahmevorrichtung für Beschriftungsschild.

Angebotenes Fabrikat und Typ:

'

....................................................'
  (Bieterangabe)
Menge: 4,000 St

**1.1.370 Fehlerstromschutzschalter RCBO AFDD Typ A kurzzeitverzögert Charakter.B 10A Fehlerstrom 30mA 1-polig+N 230VAC**
Fehlerstromschutzschalter mit Überstromschutz (RCBO)
und Fehlerlichtbogen-Schutzfunktion (AFDD), als
Reiheneinbaugerät, Maße DIN 43880, fingersicher DIN EN
50274 (VDE 0660-514), Typ A pulsstromsensitiv,
Auslösung kurzzeitverzögert, Auslösecharakteristik B,
DIN EN 60898-1 (VDE 0641-11), Bemessungsstrom 10 A,
Bemessungsfehlerstrom 30 mA, 1-polig + N, 230 V AC,
Kurzschlussfestigkeit 6 kA, stoßstromfest bis 250 A,
mit Handbetätigung, mit Aufnahmevorrichtung für
Beschriftungsschild.

Angebotenes Fabrikat und Typ:

'

....................................................'
  (Bieterangabe)
Menge: 7,000 St

**1.1.380 Fehlerstromschutzschalter RCBO AFDD Typ A kurzzeitverzögert Charakter.B 16A Fehlerstrom 30mA 1-polig+N 230VAC**
Fehlerstromschutzschalter mit Überstromschutz (RCBO)
und Fehlerlichtbogen-Schutzfunktion (AFDD), als
Reiheneinbaugerät, Maße DIN 43880, fingersicher DIN EN
50274 (VDE 0660-514), Typ A pulsstromsensitiv,
Auslösung kurzzeitverzögert, Auslösecharakteristik B,
DIN EN 60898-1 (VDE 0641-11), Bemessungsstrom 16 A,
Bemessungsfehlerstrom 30 mA, 1-polig + N, 230 V AC,
Kurzschlussfestigkeit 6 kA, stoßstromfest bis 250 A,mit
Handbetätigung, mit Aufnahmevorrichtung für
Beschriftungsschild.

Angebotenes Fabrikat und Typ:

'

....................................................'
  (Bieterangabe)
Menge: 10,000 St

**1.1.390 Fehlerstrom-Leitungsschutzschalter 4P 10kA B-16A 30mA**
Fehlerstrom-Leitungsschutzschalter 4P 10kA B-16A 30mA
Typ A

Fehlerstrom-Leitungsschutzschalter nach nach DIN EN
61009-1 (VDE 0664-20) mit 4-poligem
Leitungsschutzschalter für 400 V Drehstromkreise und
einer Fehlerstromschutzschaltung im Kompaktgehäuse.
Berührungsschutz nach IP2x nach DIN VDE 0106 Teil 100,
blaue Test-Taste und Fehlerstromanzeige. Einfache
Einzelentnahme aus dem Phasenschienenverbund. Mit
VDE-Zeichen. Geeignet zum nachträglichen Anbau von
Zusatzeinrichtungen. Beschriftungsmöglichkeit direkt am
Gerät.

Bemessungsbetriebsspannung Ue:  230/400 V
Nennstrom:  16 A
Auslösercharakteristik:  B
Typ des Fehlerstromschutzes:  A
Bemessungsfehlerstrom:  30 mA
Ausschaltvermögen Icn AC nach IEC
60898-1:  10 kA
Frequenz:  50 Hz

Angebotenes Fabrikat und Typ:

'

....................................................'
  (Bieterangabe)
Menge: 8,000 St

**1.1.400 Fehlerstrom-Leitungsschutzschalter 4P 10kA B-25A 30mA**
Fehlerstrom-Leitungsschutzschalter 4P 10kA B-25A 30mA
Typ A

Fehlerstrom-Leitungsschutzschalter nach nach DIN EN
61009-1 (VDE 0664-20) mit 4-poligem
Leitungsschutzschalter für 400 V Drehstromkreise und
einer Fehlerstromschutzschaltung im Kompaktgehäuse.
Berührungsschutz nach IP2x nach DIN VDE 0106 Teil 100,
blaue Test-Taste und Fehlerstromanzeige. Einfache
Einzelentnahme aus dem Phasenschienenverbund. Mit
VDE-Zeichen. Geeignet zum nachträglichen Anbau von
Zusatzeinrichtungen. Beschriftungsmöglichkeit direkt am
Gerät.

Bemessungsbetriebsspannung Ue:  230/400 V
Nennstrom:  25 A
Auslösercharakteristik:  B
Typ des Fehlerstromschutzes:  A
Bemessungsfehlerstrom:  30 mA
Ausschaltvermögen Icn AC nach IEC
60898-1:  10 kA
Frequenz:  50 Hz

Angebotenes Fabrikat und Typ:

'

....................................................'
  (Bieterangabe)
Menge: 2,000 St

**1.1.410 Fehlerstrom-Leitungsschutzschalter 4P 10kA B-32A 30mA**
Fehlerstrom-Leitungsschutzschalter 4P 10kA B-32A 30mA
Typ A

Fehlerstrom-Leitungsschutzschalter nach nach DIN EN
61009-1 (VDE 0664-20) mit 4-poligem
Leitungsschutzschalter für 400 V Drehstromkreise und
einer Fehlerstromschutzschaltung im Kompaktgehäuse.
Berührungsschutz nach IP2x nach DIN VDE 0106 Teil 100,
blaue Test-Taste und Fehlerstromanzeige. Einfache
Einzelentnahme aus dem Phasenschienenverbund. Mit
VDE-Zeichen. Geeignet zum nachträglichen Anbau von
Zusatzeinrichtungen. Beschriftungsmöglichkeit direkt am
Gerät.

Bemessungsbetriebsspannung Ue:  230/400 V
Nennstrom:  32 A
Auslösercharakteristik:  B
Typ des Fehlerstromschutzes:  A
Bemessungsfehlerstrom:  30 mA
Ausschaltvermögen Icn AC nach IEC
60898-1:  10 kA
Frequenz:  50 Hz

Angebotenes Fabrikat und Typ:

'

....................................................'
  (Bieterangabe)
Menge: 2,000 St

**1.1.420 Fehlerstrom-Leitungsschutzschalter 4P 10kA B-40A 30mA**
Fehlerstrom-Leitungsschutzschalter 4P 10kA B-40A 30mA
Typ A

Fehlerstrom-Leitungsschutzschalter nach nach DIN EN
61009-1 (VDE 0664-20) mit 4-poligem
Leitungsschutzschalter für 400 V Drehstromkreise und
einer Fehlerstromschutzschaltung im Kompaktgehäuse.
Berührungsschutz nach IP2x nach DIN VDE 0106 Teil 100,
blaue Test-Taste und Fehlerstromanzeige. Einfache
Einzelentnahme aus dem Phasenschienenverbund. Mit
VDE-Zeichen. Geeignet zum nachträglichen Anbau von
Zusatzeinrichtungen. Beschriftungsmöglichkeit direkt am
Gerät.

Bemessungsbetriebsspannung Ue:  230/400 V
Nennstrom:  40 A
Auslösercharakteristik:  B
Typ des Fehlerstromschutzes:  A
Bemessungsfehlerstrom:  30 mA
Ausschaltvermögen Icn AC nach IEC
60898-1:  10 kA
Frequenz:  50 Hz

Angebotenes Fabrikat und Typ:

'

....................................................'
  (Bieterangabe)
Menge: 1,000 St

#### Gewerk 1.2 Installationsgeräte

**1.2.10 Drucktaster einpolig Aus/Wechsel 10A 250V Gerätedose**
Drucktaster DIN EN 60669-1 (VDE 0632-1) einpolig,
Aus/Wechsel, 10 A, 250 V AC, Farbton reinweiß, RAL
9010, in Gerätedose, einschl. Bedienelement und
anteiligem Abdeckrahmen, mit Beschriftungsfeld, Einsatz
mit Schrauben befestigen.

Angebotenes Fabrikat und Typ:

'

....................................................'
  (Bieterangabe)
Menge: 20,000 St

**1.2.20 Drucktaster 1-polig Aus/Wechsel 10A 250V AP Beschriftungsfeld IP54**
Drucktaster DIN EN 60669-1 (VDE 0632-1) 1-polig,
Aus/Wechsel, 10 A, 250 V AC, Farbton reinweiß, RAL
9010, in Aufputzgehäuse, mit Beschriftungsfeld,
Schutzart IP 54 DIN EN 60529 (VDE 0470-1), Einsatz mi
tSchrauben befestigen.

Angebotenes Fabrikat und Typ:

'

....................................................'
  (Bieterangabe)
Menge: 30,000 St

**1.2.30 Schutzkontaktsteckdose 250V 16A Gerätedose IP2X**
Schutzkontaktsteckdose DIN VDE 0620-1 (VDE 0620-1), 250
V AC, 16 A, Farbton reinweiß, RAL 9010, in Gerätedose,
einschl. Zentralplatte, mit Beschriftungsfeld,
Schutzart IP 2X DIN EN 60529 (VDE 0470-1), Einsatz mit
Schrauben befestigen.

Angebotenes Fabrikat und Typ:

'

....................................................'
  (Bieterangabe)
Menge: 30,000 St

**1.2.40 Schutzkontaktsteckdose 250V 16A Gerätedose IP2X mit Klappdeckel**
Schutzkontaktsteckdose DIN VDE 0620-1 (VDE 0620-1), 250
V AC, 16 A, Farbton reinweiß, RAL 9010, in Gerätedose,
einschl. Zentralplatte, mit Beschriftungsfeld,
Schutzart IP 2X DIN EN 60529 (VDE 0470-1), Einsatz mit
Schrauben befestigen.

Angebotenes Fabrikat und Typ:

'

....................................................'
  (Bieterangabe)
Menge: 15,000 St

**1.2.50 Schutzkontaktsteckdose 250V 16A 2-fach Gerätedose IP2X**
Schutzkontaktsteckdose DIN VDE 0620-1 (VDE 0620-1), 250
V AC, 16 A, 2-fach, Farbton reinweiß, RAL 9010, in
Gerätedose, einschl. Zentralplatte, mit
Beschriftungsfeld, Schutzart IP 2X DIN EN 60529 (VDE
0470-1), Einsatz mit Schrauben befestigen.

Angebotenes Fabrikat und Typ:

'

....................................................'
  (Bieterangabe)
Menge: 30,000 St

**1.2.60 Schutzkontaktsteckdose 250V 16A 2-fach Gerätedose IP2X mit Klappdeckel**
Schutzkontaktsteckdose mit Klappdeckel DIN VDE 0620-1
(VDE 0620-1), 250 V AC, 16 A, 2-fach, Farbton reinweiß,
RAL 9010, in Gerätedose, einschl. Zentralplatte, mit
Beschriftungsfeld, Schutzart IP 2X DIN EN 60529 (VDE
0470-1), Einsatz mit Schrauben befestigen.

Angebotenes Fabrikat und Typ:

'

....................................................'
  (Bieterangabe)
Menge: 20,000 St

**1.2.70 Schutzkontaktsteckdose 250V 16A 3-fach Gerätedose IP2X**
Schutzkontaktsteckdose DIN VDE 0620-1 (VDE 0620-1), 250
V AC, 16 A, 3-fach, Farbton reinweiß, RAL 9010, in
Gerätedose, einschl. Zentralplatte und anteiligem
Abdeckrahmen, mit Beschriftungsfeld, Schutzart IP 2X
DIN EN 60529 (VDE 0470-1), Einsatz mit Schrauben
befestigen.

Angebotenes Fabrikat und Typ:

'

....................................................'
  (Bieterangabe)
Menge: 20,000 St

**1.2.80 Schutzkontaktsteckdose 250V 16A AP-Ausführung Beschriftungsfeld IP54**
Schutzkontaktsteckdose DIN VDE 0620-1 (VDE 0620-1), 250
V AC, 16 A, Farbton reinweiß, RAL 9010 in
Aufputzausführung, mit Beschriftungsfeld, Schutzart IP
54 DIN EN 60529 (VDE 0470-1), Einsatz mit Schrauben
befestigen.

Angebotenes Fabrikat und Typ:

'

....................................................'
  (Bieterangabe)
Menge: 50,000 St

**1.2.90 Schutzkontaktsteckdose 250V 16A 2fach AP-Ausführung Beschriftungsfeld IP2X**
Schutzkontaktsteckdose DIN VDE 0620-1 (VDE 0620-1), 250
V AC, 16 A, 2-fach, Farbton reinweiß, RAL 9010, in
Aufputzausführung, mit Beschriftungsfeld, Schutzart IP
2X DIN EN 60529 (VDE 0470-1), Einsatz mit
Schraubenbefestigen.

Angebotenes Fabrikat und Typ:

'

....................................................'
  (Bieterangabe)
Menge: 50,000 St

**1.2.100 CEE-Steckdose 5-polig 230/400VAC 16A Geräteeinbaukanal Beschriftungsfeld IP2X**
CEE-Steckdose DIN EN 60309-2 (VDE 0623-2), 5-polig,
Bemessungsbetriebsspannung 230/400 V AC, 16 A, in
Geräteeinbaukanal, mit Geräteverbindungsdose, einschl.
Zentralplatte, mit Beschriftungsfeld, Schutzart IP 2X
DIN EN 60529 (VDE 0470-1), Einsatz mit Schrauben
befestigen.

Angebotenes Fabrikat und Typ:

'

....................................................'
  (Bieterangabe)
Menge: 30,000 St

**1.2.110 CEE-Steckdose 5-polig 230/400VAC 16A AP IP65**
CEE-Steckdose DIN EN 60309-2 (VDE 0623-2), 5-polig,
Bemessungsbetriebsspannung 230/400 V AC, 16 A, in
Aufputzgehäuse, mit Beschriftungsfeld, Schutzart IP 65
DIN EN 60529 (VDE 0470-1), Einsatz mit Schrauben
befestigen

Angebotenes Fabrikat und Typ:

'

....................................................'
  (Bieterangabe)
Menge: 20,000 St

**1.2.120 Gerätedose Kunststoff in Mauer**
Gerätedose DIN EN 60670-1 und DIN 49073, aus
Kunststoff, Durchmesser 63mm, mit Schrauben, Schutzart
IP 2X DIN EN 60529, in Mauer

Angebotenes Fabrikat und Typ:

'

....................................................'
  (Bieterangabe)
Menge: 30,000 St

**1.2.130 Gerätedose Kunststoff IP2X UP Installationskanal**
Gerätedose DIN EN 60670-1 (VDE 0606-1) und DIN 49073,
aus Kunststoff,  Schutzart IP 2X DIN EN 60529 (VDE
0470-1), Unterputz, Arbeitshöhe bis 4 m, passend gemäß
vorbeschriebenen Installationskanal für 80 mm
Frontaufnahme von vorne im Kanal so eingesetzt, dass
kein Kontakt zur Rückwand entsteht.

Angebotenes Fabrikat und Typ:

'

....................................................'
  (Bieterangabe)
Menge: 50,000 St

**1.2.140 Festanschlussdose bis 2,5mm2**
Festanschluss mit Schraubklemmen mit 5-poliger
Doppelklemme (rastbar), für Schraub- und
Spreizbefestigung in 60er und 70er Dose.
Leiterquerschnitt (massiv)  max. 2,5 mm²

Angebotenes Fabrikat und Typ:

'

....................................................'
  (Bieterangabe)
Menge: 45,000 St

**1.2.150 Geräteanschluss bis 5x4mm2**
Geräteanschluss herstellen, mit Verbindungsklemmen bis
4 mm2, 5-polig 400 V AC, Einsatz mit Schrauben
befestigen.
Menge: 20,000 St

**1.2.160 Geräteanschluss bis 5x6mm2**
Geräteanschluss herstellen, mit Verbindungsklemmen bis
6 mm2, 5-polig 400 V AC, Einsatz mit Schrauben
befestigen.
Menge: 20,000 St

**1.2.170 Geräteanschluss bis 5x16mm2**
Geräteanschluss herstellen, bis 16 mm2, 5-polig 400 V
AC,
Menge: 20,000 St

**1.2.180 Geräteanschluss bis 5x35mm2**
Geräteanschluss herstellen, bis 35 mm2, 5-polig 400 V
AC,
Menge: 5,000 St

**1.2.190 Geräteanschluss bis 5x70mm2**
Geräteanschluss herstellen, bis 70 mm2, 5-polig 400 V
AC,
Menge: 5,000 St

**1.2.200 Geräteanschlussdose AP-Ausführung bis 5x6mm2**
Geräteanschlussdose DIN EN 60670-1 (VDE 0606-1) Farbton
reinweiß, RAL 9010, in Aufputzausführung, mit
Verbindungsklemmen bis 6 mm2, 5-polig 400 V AC, Einsatz
mit Schrauben befestigen.

Angebotenes Fabrikat und Typ:

'

....................................................'
  (Bieterangabe)
Menge: 35,000 St

**1.2.210 Geräteanschlussdose AP-Ausführung bis 5x16mm2**
Geräteanschlussdose DIN EN 60670-1 (VDE 0606-1) Farbton
reinweiß, RAL 9010, in Aufputzausführung, mit
Verbindungsklemmen bis 16 mm2, 5-polig 400 V AC,
Einsatz mit Schrauben befestigen.

Angebotenes Fabrikat und Typ:

'

....................................................'
  (Bieterangabe)
Menge: 15,000 St

**1.2.220 Abzweigkasten Kunststoff 80/80mm T 50mm IP44 5x4mm2**
STLB-Bau 2012-4 53
Verbindungsdose DIN EN 60670-1 (VDE 0606-1) als
Abzweigkasten, aus Kunststoff, Grundfläche mind. 80 mm
x 80 mm, Tiefe mind. 50 mm, mit Deckel mit
Schraubbefestigung, Schutzart IP 44 DIN EN 60529 (VDE
0470-1), mit 5 Klemmen 4 mm2, Aufputz, auf Mauerwerk.
Menge: 20,000 St

**1.2.230 Ex-Abzweigdose 4xM25 x1,5mm²**
Ex-geschützte Abzweigdose für Zone 1 (II 2 G Ex e IIC
T5/T6) bzw. Zone 21 (II 2 D Ex tb IIIC T80-95°C),
Kabeleinführung M25 x 1,5 (4 Verschraubungen und 2
Verschlussschrauben) und 5 Mantelklemmen für max.
Klemmbereich 2 x 6mm², schlagfestes
glasfaserverstärktes Polyestergehäuse, zulässige
Umgebungstemperatur -50°c bis +40°C bzw +55°C (T6),
IP66, SK I

Angebotenes Fabrikat und Typ:

'

....................................................'
  (Bieterangabe)
Menge: 3,000 St

**1.2.240 Ex-Abzweigdose 6xM25 x1,5mm²**
Ex-geschutzte Abzweigdose fur Zone 1 (II 2 G Ex e IIC
T5/T6) bzw. Zone 21 (II 2 D Ex tb IIIC T80-95?C),
Kabeleinfuhrung M25 x 1,5 (6 Verschraubungen) und 5
Mantelklemmen fur max. Klemmbereich 2 x 6mm?,
schlagfestes glasfaserverstarktes Polyestergehause,
zulassige Umgebungstemperatur -50?c bis +40?C bzw +55?C
(T6), IP66, SK I

Angebotenes Fabrikat und Typ:

'

....................................................'
  (Bieterangabe)
Menge: 1,000 St

**1.2.250 Ex-Installationsschalter 16 A**
Ex-Installationsschalter 16 A für Zone 1/21,
Ein/Ausschalter 2-polig, Leitungseinführungen: 1 x M25,
Polyamid, Leitungseinfürungen/Gehäusebohrungen: 1 x
Leitungseinführung M25 für Ø 8 mm - 17 mm,
Gehäusematerial: Polyamid, Bemessungsspannung: 250
V,Bemessungsstrom 16 A Werkstoff des Gehäuses:
KunststoffAusführung: Ausschalter Polzahl: 2 Für
Ex-Zone Gas: 1, 2 Für Ex-Zone Staub: 21, 22

Angebotenes Fabrikat und Typ:

'

....................................................'
  (Bieterangabe)
Menge: 2,000 St

**1.2.260 Wandsteckdose 230V EX**
Wandsteckdose 230V EX

Schraubkontakt allpolige Steck-Dreh-Ein/Abschaltung
Kennzeichnung nach 94/9/EG: II 3D Ex tD A22 T80°C
Zündschutzart: Ex de IIC T6 Leitungseinführungen einmal
Ex-Verscharubung und einmal Ex-Schraubverschluss aus
Kunststoff unten Gehäuse: glasfaserverstärkter
Polyester Zulässige Umgebungstemperatur: -25°C bis
+45°C

Technische Information

Ampere: 16A
Pole:  3 p
Volt:  230V
Uhrzeitstellung: 6 h
Hertz: 50-60 Hz
Anschlusstechnik: Schraubkontakt
Kontakt: standard

Angebotenes Fabrikat und Typ:

'

....................................................'
  (Bieterangabe)
Menge: 2,000 St

**1.2.270 Wandsteckdose 400V EX**
Wandsteckdose 400V EX

Schraubkontakt allpolige Steck-Dreh-Ein/Abschaltung
Kennzeichnung nach 94/9/EG: II 3D Ex tD A22 T80°C
Zündschutzart: Ex de IIC T6 Leitungseinführungen einmal
Ex-Verscharubung und einmal Ex-Schraubverschluss aus
Kunststoff untenGehäuse: glasfaserverstärkter Polyester
Zulässige Umgebungstemperatur: -25°C bis +45°C

Technische Information

Ampere: 16A
Pole:  4 p
Volt:  400V
Uhrzeitstellung: 6 h
Hertz: 50-60 Hz
Anschlusstechnik: Schraubkontakt
Kontakt: standard

Angebotenes Fabrikat und Typ:

'

....................................................'
  (Bieterangabe)
Menge: 2,000 St

**1.2.271 USB Ladesteckdose 230V, 2fach, 3.0A,**
USB Ladesteckdose 230V, 2fach, 3.0A, eckiger Tragring,
polarweiß matt,in Gerätedose, einschl. Bedienelement
undanteiligem Abdeckrahmen, mit Beschriftungsfeld,
Einsatz mit Schrauben befestigen.
USB Ladesteckdose zum Aufladen von Akkus mobiler
Endgeräte die Ladung über USB-Anschluss ermöglichen,
z.B. Mobil-Telefone, PDAs, MP3-Player, portable
Navigationsgeräte,Headsets, Montage in Gerätedose nach
DIN 49073, mit zwei senkrecht nebeneinander
angeordneteUSB- Buchsen 2.0 Typ A zum gleichzeitigen
Laden von zwei Endgeräten, in Mehrfachkombinationen
einsetzbar, Abdeckung mit Zentralstücken für
TAE-Steckdose und Rahmen der Berker Up-Programme
kurzschlussfest und überlastsicher.

Eingangsspannung:  230 V AC
Ausgangsspannung:  5 V
Ausgangsstrom je Buchse:  max. 3 A
Ausgangsstrom bei Betrieb beider
Buchsen:  max. 3 A
Farbe:  polarweiß matt

Angebotenes Fabrikat und Typ:

'

....................................................'
  (Bieterangabe)
Menge: 6,000 St

**1.2.272 Wochenschaltuhr**
Wochenschaltuhr, 1 Wechsler, 16A, 2 PLE, Digital

Digitale Wochenschaltuhr 1-Kanal mit Display zur
zeitabhängigen Steuerung mit Wechselkontakt, App
Programmierung möglich. Programmierung am Gerät:
Uhrzeit und Datum (werkseitig eingestellt),
automatische Sommer-/Winterzeitumstellung, temporäre
und permanente Ausnahmesteuerung On/Off, sperrbare
Tastatur über Tastenkombination. Balkenanzeige zur
schnellen Erkennung der Tagesprogrammierung.
Programmierung ohne Netzspannung über integrierte
Gangreserve (ca. 5 Jahre) möglich.
Hinweis: Bluetooth Programmierung über App wenn
derSchlüssel  in der Uhr steckt (Schlüssel nicht
enthalten). Schlüssel Kommunikationsprotokoll ab
Version Bluetooth 4.2.

Betriebsspannung:  230 V AC
Frequenz:  50/60 Hz
Kontaktbelastbarkeit:  16A 230V AC1
Leistungsaufnahme (Betrieb):  350 mW
230 V Glüh- und Halogenlampen:  max. 2300 W
Leuchtstofflampen:  max. 1000 VA
Leuchtstofflampen
parallelkompensiert:  400 W
Kompaktleuchtstofflampen:  400 W
kürzeste Schaltzeit:  1 min
Anzahl der Programmschritte:  56
Gangreserve:  5 Jahre
Ganggenauigkeit pro Tag:  1,5 s
Bluetooth maximale Reichweite im
Freien:  3 m
Kontaktart:  1W
Anzahl der Programme:  1
Anzahl Kanäle:  1
Betriebstemperatur:  -5 . 45 °C
Leiterquerschnitt (flexibel):  1 . 6 mm²
Leiterquerschnitt (starr):  1,5 . 10 mm²
Anzahl Module:  2

Angebotenes Fabrikat und Typ:

'

....................................................'
  (Bieterangabe)
Menge: 1,000 St

**1.2.273 Not- Austaster**
Not - Austaster ISO/ EN 418 Rückstellung,1 Schliesser,1
Öffner, mit Pilzstösselg durch ziehen UP, zum steuern
von Geräten über in der Verteilung eingebaute Schütze,
Nennstrom 16 A, Nennspannnung 230 Volt, mit 3
Schlüsseln

Angebotenes Fabrikat und Typ:

'

....................................................'
  (Bieterangabe)
Menge: 1,000 St

#### Gewerk 1.3 Kabelführung

**1.3.10 Ausleger Stahl bandverz bis 1,5kN L 300mm Wandbefestigung**
Ausleger für Kabelrinne, aus bandverzinktem Stahl DIN
EN 10346, Dicke 1,5 mm, Tragfähigkeit bis 1,5 kN, Länge
300 mm, an der Wand aus Mauerwerk befestigen mit
bauaufsichtlich zugelassenen Dübeln, Arbeitshöhe bis 4
m.

Angebotenes Fabrikat und Typ:

'

....................................................'
  (Bieterangabe)
Menge: 10,000 St

**1.3.20 Ausleger Stahl bandverz bis 2,5kN L 300mm an Stielen**
Ausleger aus bandverzinktem Stahl DIN EN 10346,
Tragfähigkeit bis 2,5 kN, Länge 300 mm, an Stielen,
einseitig, Stiele werden gesondert vergütet.

Angebotenes Fabrikat und Typ:

'

....................................................'
  (Bieterangabe)
Menge: 10,000 St

**1.3.30 Ausleger Stahl bandverz bis 2,5kN L 400mm an Stielen**
Ausleger aus bandverzinktem Stahl DIN EN 10346,
Tragfähigkeit bis 2,5 kN, Länge 400 mm, an Stielen,
einseitig,

Angebotenes Fabrikat und Typ:

'

....................................................'
  (Bieterangabe)
Menge: 10,000 St

**1.3.40 Stiel für Ausleger Stahl, bandverzinkt bis 2,5kN L bis 400mm**
Stiel für Ausleger aus Stahl, bandverzinkt DIN EN 10346
Tragfähigkeit bis 2,5 kN, an Decke befestigen mit
bauaufsichtlich zugelassenen Dübeln, Stiellänge bis 400
mm.

Angebotenes Fabrikat und Typ:

'

....................................................'
  (Bieterangabe)
Menge: 20,000 St

**1.3.50 Kabelrinne Stahl bandverz H 60mm B 200mm**
Kabelrinne für Kabelträgersystem DIN EN 61537 (VDE
0639), gelocht, mit einem Trennsteg, aus bandverzinktem
Stahl DIN EN 10346, Dicke 1,5 mm, Seitenhöhe mind. 60
mm, Breite mind. 200 mm, Arbeitshöhe bis 4 m.

Angebotenes Fabrikat und Typ:

'

....................................................'
  (Bieterangabe)
Menge: 120,000 m

**1.3.60 Kabelrinne Stahl bandverz H 60mm B 300mm**
Kabelrinne für Kabelträgersystem DIN EN 61537 (VDE
0639), gelocht, mit einem Trennsteg, aus bandverzinktem
Stahl DIN EN 10346, Seitenhöhe mind. 60 mm, Breite
mind. 300 mm,Materialstärke 1,5 mm, Arbeitshöhe bis 4
m.

Angebotenes Fabrikat und Typ:

'

....................................................'
  (Bieterangabe)
Menge: 85,000 m

**1.3.70 Elektroinstallationsrohr PVC-U AD 16mm AP Abstandsschellen**
Elektroinstallationsrohr DIN EN 61386 (VDE 0605), Maße
DIN EN 60423, nicht flammenausbreitend, aus PVC-U,
einwandig, glatt, starr, Außendurchmesser 16 mm,
Druckbeanspruchung mittel, Schlagbeanspruchung mittel,
Verlegung offen, auf Putz, mit Abstandsschellen,
Arbeitshöhe über 2 bis 4 m.

Angebotenes Fabrikat und Typ:

'

....................................................'
  (Bieterangabe)
Menge: 500,000 m

**1.3.80 Elektroinstallationsrohr PVC-U AD 20mm AP Abstandsschellen**
Elektroinstallationsrohr DIN EN 61386 (VDE 0605), Maße
DIN EN 60423, nicht flammenausbreitend, aus PVC-U,
einwandig, glatt, starr, Außendurchmesser 20 mm,
Druckbeanspruchung mittel, Schlagbeanspruchung mittel,
Verlegung offen, auf Putz, mit Abstandsschellen,
Arbeitshöhe über 2 bis 4 m.

Angebotenes Fabrikat und Typ:

'

....................................................'
  (Bieterangabe)
Menge: 250,000 m

**1.3.90 Elektroinstallationsrohr PE-HD AD 25mm AP Abstandsschellen**
Elektroinstallationsrohr DIN EN 61386 (VDE 0605), Maße
DIN EN 60423, aus PE-HD, einwandig, gewellt, flexibel,
Außendurchmesser 25 mm, Druckbeanspruchung
mittel,Schlagbeanspruchung mittel, Verlegung offen, auf
Putz, mit Abstandsschellen, Arbeitshöhe über 6 bis 8 m.

Angebotenes Fabrikat und Typ:

'

....................................................'
  (Bieterangabe)
Menge: 130,000 m

**1.3.100 Elektroinstallationsrohr PVC-U AD 32mm AP Abstandsschellen**
Elektroinstallationsrohr DIN EN 61386 (VDE 0605), Maße
DIN EN 60423, aus PVC-U, einwandig, glatt, starr,
Außendurchmesser 32 mm, Druckbeanspruchung mittel,
Schlagbeanspruchung mittel, Verlegung offen, auf Putz,
mit Abstandsschellen, Arbeitshöhe über 3 bis 6 m.

Angebotenes Fabrikat und Typ:

'

....................................................'
  (Bieterangabe)
Menge: 120,000 m

**1.3.110 Elektroinstallationskanal Geräteeinbau H/B 67/170mm halogenfr.Kunststoff**
Elektroinstallationskanal DIN EN 50085-2-1 (VDE
0604-2-1) als Geräteeinbaukanal, mit  innenliegenden
Oberteilen, Breite 80 mm, Außenmaße H/B mind. 67/170
mm, aus Kunststoff, halogenfrei, Oberteil aus
Kunststoff, halogenfrei, mit einem Trennsteg,
ausKunststoff, einschl. aller systembedingten FormundVerbindungsstücke, auf Beton.

Angebotenes Fabrikat und Typ:

'

....................................................'
  (Bieterangabe)
Menge: 75,000 m

**1.3.120 Elektroinstallationskanal Leitungsführung H/B 30/30mm halogenfr.Kunststoff**
Elektroinstallationskanal DIN EN 50085-2-1 (VDE
0604-2-1) als Leitungsführungskanal, Außenmaße H/B
mind. 30/30 mm, aus Kunststoff, halogenfrei, einschl.
aller systembedingten Form- und Verbindungsstücke, auf
Stahlkonstruktion.

Angebotenes Fabrikat und Typ:

'

....................................................'
  (Bieterangabe)
Menge: 75,000 m

**1.3.130 Elektroinstallationskanal Leitungsführung H/B 60/150mm halogenfr.Kunststoff**
Elektroinstallationskanal DIN EN 50085-2-1 (VDE
0604-2-1) als Leitungsführungskanal, Außenmaße H/B
mind. 60/150 mm, aus Kunststoff, halogenfrei, mit einem
Trennsteg, aus Kunststoff, einschl. aller
systembedingten Form- und Verbindungsstücke, auf
Stahlkonstruktion.

Angebotenes Fabrikat und Typ:

'

....................................................'
  (Bieterangabe)
Menge: 75,000 m

**1.3.140 Bogen 90Grad Stahl bandverz H 60mm B 300mm**
Bogen, für Kabelpritsche, 90 Grad, waagerecht, aus
bandverzinktem Stahl DIN EN 10346, Dicke 1,5 mm,
Seitenhöhe mind. 60 mm, Breite mind. 300 mm,
Arbeitshöhe bis 4 m.

Angebotenes Fabrikat und Typ:

'

....................................................'
  (Bieterangabe)
Menge: 10,000 St

**1.3.150 Reduzierstück Stahl bandverz H 60mm B 300mm**
Reduzierstück, für Kabelrinne, aus bandverzinktem Stahl
DIN EN 10346, Dicke 1,5 mm, Seitenhöhe mind. 60 mm,
Breite 300 mm auf 200mm, Arbeitshöhe bis 6 m.

Angebotenes Fabrikat und Typ:

'

....................................................'
  (Bieterangabe)
Menge: 1,000 St

**1.3.160 T-Abzweig Stahl bandverz H 60mm B 300mm**
T-Abzweig, für Kabelpritsche, aus bandverzinktem Stahl
DIN EN 10346, Dicke 1,5 mm, Seitenhöhe mind. 60 mm,
Breite mind. 300 mm, Arbeitshöhe bis 4 m.

Angebotenes Fabrikat und Typ:

'

....................................................'
  (Bieterangabe)
Menge: 1,000 St

**1.3.170 Bügelschelle, 1-fach Metalldruckwanne, FT 8-12mm**
Bügelschelle, 1-fach Metalldruckwanne, FT

Technische Date

Anzahl der Kabel/Rohre  1
Max. Anzugsdrehmoment  3 Nm
für Rohrdurchmesser  -
für Schiene mit Schlitzweite  16 - 17 mm
Halogenfrei  nein
Mit Kunststoffwanne  nein
Mit Metallwanne  ja
Montageart  Profilschiene
Oberfläche  tauchfeuerverzinkt
Schlagfest  nein
Spannbereich D  8 - 12 mm
Werkstoff Bezeichnung  Stahl
Zusatz Oberfläche  feuerverzinkt
Zusatz Werkstoff  Stahl

Angebotenes Fabrikat und Typ:

'

....................................................'
  (Bieterangabe)
Menge: 120,000 St

**1.3.180 Bügelschelle, 1-fach Metalldruckwanne, FT 12-16mm**
Bügelschelle, 1-fach Metalldruckwanne, FT

Technische Daten

Anzahl der Kabel/Rohre  1
Max. Anzugsdrehmoment  3 Nm
für Rohrdurchmesser  16 mm
für Schiene mit Schlitzweite  16 - 17 mm
Halogenfrei  nein
Mit Kunststoffwanne  nein
Mit Metallwanne  ja
Montageart  Profilschiene
Oberfläche  tauchfeuerverzinkt
Schlagfest  nein
Spannbereich D  12 - 16 mm
Werkstoff Bezeichnung  Stahl
Zusatz Oberfläche  feuerverzinkt
Zusatz Werkstoff  Stahl

Angebotenes Fabrikat und Typ:

'

....................................................'
  (Bieterangabe)
Menge: 75,000 St

**1.3.190 C-Profilschiene Stahl feuerverz Decken- oder Wandbefestigung**
C-Profilschiene, Breite 50 mm, Höhe 18 mm, ungelocht,
aus feuerverzinktem Stahl DIN EN ISO 1461, Dicke 1,25
mm, Schlitzbreite 17 mm, an Decke
Menge: 30,000 m

#### Gewerk 1.4 Kabel/Leitungen

**1.4.10 Installationsleitung NYM-J 1x6 mit Schellen**
STLB-Bau 2006-10 53
Installationsleitung DIN VDE 0250-204 NYM-J 1 x 6,
Cu-Zahl 58, mit Abstands-/Befestigungsschellen auf
vorhandene Ankerschienen, Kabelleiter oder -rinnen.
Menge: 10,000 m

**1.4.20 Installationsleitung NYM-J 3x1,5 mit Schellen**
STLB-Bau 2006-10 53
Installationsleitung DIN VDE 0250-204 NYM-J 3 x 1,5,
Cu-Zahl 43, mit Abstands-/Befestigungsschellen auf
vorhandene Ankerschienen, Kabelleiter oder -rinnen.
Menge: 100,000 m

**1.4.30 Installationsleitung NYM-J 3x2,5 mit Schellen**
STLB-Bau 2006-10 53
Installationsleitung DIN VDE 0250-204 NYM-J 3 x 2,5,
Cu-Zahl 72, mit Abstands-/Befestigungsschellen auf
vorhandene Ankerschienen, Kabelleiter oder -rinnen.
Menge: 200,000 m

**1.4.40 Installationsleitung NYM-J 4x1,5 mit Schellen**
STLB-Bau 2006-10 53
Installationsleitung DIN VDE 0250-204 NYM-J 4 x 1,5,
Cu-Zahl 58, mit Abstands-/Befestigungsschellen auf
vorhandene Ankerschienen, Kabelleiter oder -rinnen.
Menge: 50,000 m

**1.4.50 Installationsleitung NYM-J 5x1,5 mit Schellen**
STLB-Bau 2006-10 53
Installationsleitung DIN VDE 0250-204 NYM-J 5 x 1,5,
Cu-Zahl 72, mit Abstands-/Befestigungsschellen auf
vorhandene Ankerschienen, Kabelleiter oder -rinnen.
Menge: 200,000 m

**1.4.60 Installationsleitung NYM-J 5x2,5 mit Schellen**
STLB-Bau 2006-10 53
Installationsleitung DIN VDE 0250-204 NYM-J 5 x 2,5,
Cu-Zahl 120, mit Abstands-/Befestigungsschellen auf
vorhandene Ankerschienen, Kabelleiter oder -rinnen.
Menge: 150,000 m

**1.4.70 Installationsleitung NYM-J 5x6 mit Schellen**
STLB-Bau 2006-10 53
Installationsleitung DIN VDE 0250-204 NYM-J 5 x 6,
Cu-Zahl 288, mit Abstands-/Befestigungsschellen auf
vorhandene Ankerschienen, Kabelleiter oder -rinnen.
Menge: 100,000 m

**1.4.80 Installationsleitung NYM-J 5x10 mit Schellen**
STLB-Bau 2006-10 53
Installationsleitung DIN VDE 0250-204 NYM-J 5 x 10,
Cu-Zahl 480, mit Abstands-/Befestigungsschellen auf
vorhandene Ankerschienen, Kabelleiter oder -rinnen.
Menge: 50,000 m

**1.4.90 Installationsleitung NYM-J 5x16 mit Schellen**
STLB-Bau 2006-10 53
Installationsleitung DIN VDE 0250-204 NYM-J 5 x 16,
Cu-Zahl 768, mit Abstands-/Befestigungsschellen auf
vorhandene Ankerschienen, Kabelleiter oder -rinnen.
Menge: 80,000 m

**1.4.100 Installationsleitung NYM-J 5x25 mit Schellen**
STLB-Bau 2006-10 53
Installationsleitung DIN VDE 0250-204 NYM-J 5 x 25,
Cu-Zahl 1200, mit Abstands-/Befestigungsschellen auf
vorhandene Ankerschienen, Kabelleiter oder -rinnen.
Menge: 75,000 m

**1.4.110 Installationsleitung NYM-J 1x6 in vorh. Rohr/Unterflurkanal**
STLB-Bau 2006-10 53
Installationsleitung DIN VDE 0250-204 NYM-J 1 x 6,
Cu-Zahl 58, in vorhandene Rohre, Unterflurkanäle.
Menge: 10,000 m

**1.4.120 Installationsleitung NYM-J 3x1,5 in vorh. Rohr/Unterflurkanal**
STLB-Bau 2006-10 53
Installationsleitung DIN VDE 0250-204 NYM-J 3 x 1,5,
Cu-Zahl 43, in vorhandene Rohre, Unterflurkanäle.
Menge: 100,000 m

**1.4.130 Installationsleitung NYM-J 3x2,5 in vorh. Rohr/Unterflurkanal**
STLB-Bau 2006-10 53
Installationsleitung DIN VDE 0250-204 NYM-J 3 x 2,5,
Cu-Zahl 72, in vorhandene Rohre, Unterflurkanäle.
Menge: 175,000 m

**1.4.180 Installationsleitung NYM-J 4x1,5 in vorh. Rohr/Unterflurkanal**
STLB-Bau 2006-10 53
Installationsleitung DIN VDE 0250-204 NYM-J 4 x 1,5,
Cu-Zahl 58, in vorhandene Rohre, Unterflurkanäle.
Menge: 50,000 m

**1.4.190 Installationsleitung NYM-J 5x1,5 in vorh. Rohr/Unterflurkanal**
STLB-Bau 2006-10 53
Installationsleitung DIN VDE 0250-204 NYM-J 5 x 1,5,
Cu-Zahl 72, in vorhandene Rohre, Unterflurkanäle.
Menge: 150,000 m

**1.4.200 Installationsleitung NYM-J 5x2,5 in vorh. Rohr/Unterflurkanal**
STLB-Bau 2006-10 53
Installationsleitung DIN VDE 0250-204 NYM-J 5 x 2,5,
Cu-Zahl 120, in vorhandene Rohre, Unterflurkanäle.
Menge: 175,000 m

**1.4.210 Installationsleitung NYM-J 5x4 in vorh. Rohr/Unterflurkanal**
STLB-Bau 2006-10 53
Installationsleitung DIN VDE 0250-204 NYM-J 5 x 4,
Cu-Zahl 192, in vorhandene Rohre, Unterflurkanäle.
Menge: 50,000 m

**1.4.220 Installationsleitung NYM-J 5x6 in vorh. Rohr/Unterflurkanal**
STLB-Bau 2006-10 53
Installationsleitung DIN VDE 0250-204 NYM-J 5 x 6,
Cu-Zahl 288, in vorhandene Rohre, Unterflurkanäle.
Menge: 50,000 m

**1.4.230 Installationsleitung NYM-J 5x10 in vorh. Rohr/Unterflurkanal**
STLB-Bau 2006-10 53
Installationsleitung DIN VDE 0250-204 NYM-J 5 x 10,
Cu-Zahl 480, in vorhandene Rohre, Unterflurkanäle.
Menge: 50,000 m

**1.4.240 Installationsleitung NYM-J 5x16 in vorh. Rohr/Unterflurkanal**
STLB-Bau 2006-10 53
Installationsleitung DIN VDE 0250-204 NYM-J 5 x 16,
Cu-Zahl 768, in vorhandene Rohre, Unterflurkanäle.
Menge: 80,000 m

**1.4.250 Installationsleitung NYM-J 5x25 in vorh. Rohr/Unterflurkanal**
STLB-Bau 2006-10 53
Installationsleitung DIN VDE 0250-204 NYM-J 5 x 25,
Cu-Zahl 1200, in vorhandene Rohre, Unterflurkanäle.
Menge: 30,000 m

**1.4.260 Installationsleitung NYM-J 1x6 auf vorh. Kabelleiter/Kabelrinne**
STLB-Bau 2006-10 53
Installationsleitung DIN VDE 0250-204 NYM-J 1 x 6,
Cu-Zahl 58, auf vorhandene Kabelleiter oder -rinnen
oder in offene Kanäle.
Menge: 10,000 m

**1.4.270 Installationsleitung NYM-J 3x1,5 auf vorh. Kabelleiter/Kabelrinne**
STLB-Bau 2006-10 53
Installationsleitung DIN VDE 0250-204 NYM-J 3 x 1,5,
Cu-Zahl 43, auf vorhandene Kabelleiter oder -rinnen
oder in offene Kanäle.
Menge: 150,000 m

**1.4.280 Installationsleitung NYM-J 3x2,5 auf vorh. Kabelleiter/Kabelrinne**
STLB-Bau 2006-10 53
Installationsleitung DIN VDE 0250-204 NYM-J 3 x 2,5,
Cu-Zahl 72, auf vorhandene Kabelleiter oder -rinnen
oder in offene Kanäle.
Menge: 200,000 m

**1.4.290 Installationsleitung NYM-J 4x1,5 auf vorh. Kabelleiter/Kabelrinne**
STLB-Bau 2006-10 53
Installationsleitung DIN VDE 0250-204 NYM-J 4 x 1,5,
Cu-Zahl 58, auf vorhandene Kabelleiter oder -rinnen
oder in offene Kanäle.
Menge: 50,000 m

**1.4.300 Installationsleitung NYM-J 5x1,5 auf vorh. Kabelleiter/Kabelrinne**
STLB-Bau 2006-10 53
Installationsleitung DIN VDE 0250-204 NYM-J 5 x 1,5,
Cu-Zahl 72, auf vorhandene Kabelleiter oder -rinnen
oder in offene Kanäle.
Menge: 130,000 m

**1.4.310 Installationsleitung NYM-J 5x2,5 auf vorh. Kabelleiter/Kabelrinne**
STLB-Bau 2006-10 53
Installationsleitung DIN VDE 0250-204 NYM-J 5 x 2,5,
Cu-Zahl 120, auf vorhandene Kabelleiter oder -rinnen
oder in offene Kanäle.
Menge: 120,000 m

**1.4.320 Installationsleitung NYM-J 5x4 auf vorh. Kabelleiter/Kabelrinne**
STLB-Bau 2006-10 53
Installationsleitung DIN VDE 0250-204 NYM-J 5 x 4,
Cu-Zahl 192, auf vorhandene Kabelleiter oder -rinnen
oder in offene Kanäle.
Menge: 50,000 m

**1.4.330 Installationsleitung NYM-J 5x6 auf vorh. Kabelleiter/Kabelrinne**
STLB-Bau 2006-10 53
Installationsleitung DIN VDE 0250-204 NYM-J 5 x 6,
Cu-Zahl 288, auf vorhandene Kabelleiter oder -rinnen
oder in offene Kanäle.
Menge: 50,000 m

**1.4.340 Installationsleitung NYM-J 5x10 auf vorh. Kabelleiter/Kabelrinne**
STLB-Bau 2006-10 53
Installationsleitung DIN VDE 0250-204 NYM-J 5 x 10,
Cu-Zahl 480, auf vorhandene Kabelleiter oder -rinnen
oder in offene Kanäle.
Menge: 50,000 m

**1.4.350 Installationsleitung NYM-J 5x16 auf vorh. Kabelleiter/Kabelrinne**
STLB-Bau 2006-10 53
Installationsleitung DIN VDE 0250-204 NYM-J 5 x 16,
Cu-Zahl 768, auf vorhandene Kabelleiter oder -rinnen
oder in offene Kanäle.
Menge: 30,000 m

**1.4.360 Installationsleitung NYM-J 5x25 auf vorh. Kabelleiter/Kabelrinne**
STLB-Bau 2006-10 53
Installationsleitung DIN VDE 0250-204 NYM-J 5 x 25,
Cu-Zahl 1200, auf vorhandene Kabelleiter oder -rinnen
oder in offene Kanäle.
Menge: 20,000 m

**1.4.400 Kabel NYCWY 4 x 120 SM/70, Kupferzahl**
Kabel NYCWY 4 x 120 SM/70, Kupferzahl 5388.
Menge: 80,000 m

#### Gewerk 1.5 Allgemeinbeleuchtung

**1.5.10 LED Einbauleuchte**
Ausführung: LED Einbauleuchte, flache Bauform, stabiler
Leuchtenrahmen aus optimal thermisch ableitendem
Aluminiumstrangpressprofil, weiß pulverbeschichtet,
ähnlich RAL9016. Leuchtenrückseite weiß
kunststoffbeschichtet, Fixierung des Scheibenpaketes
durch schraubenlose Rahmenkonstruktion zur
Sicherstellung präziser Lichteinkopplung in das
optische System, dadurch bedingt hohe Systemeffizienz
sowie sehr homogene Ausleuchtung des Lichtlenkers. Sehr
hohe Flexibilität - PowerSwitch ermöglicht die
Einstellung verschiedener Lichtniveaus per DipSwitch.

LED Einbauleuchte mit mikroprismatischer Scheibe für
blendfreie Beleuchtung. Scheibe aus vergilbungsfreiem
PMMA, Prismen außenliegend.

Montage: Einlegemontage in Deckensysteme mit umlaufend
sichtbaren Tragschienen und eingelegten Deckenplatten.
Für die Einlegemontage ist kein zusätzliches
Befestigungszubehör erforderlich. Pendelmontage mit
automatischen Seilklemmen, Drahtseil d=1,2mm, L=1,5m
(Zubehör separat zu bestellen). Einbau- und
Anbaumontage mit entsprechendem Zubehör (Zubehör
separat zu bestellen).

el. Konv.: Elektronischer Konverter für LED, 220-240
Volt, 0/50-60 Hz und innen liegender Anschlussklemme
3x2,5mm². Geeignet für Gleichspannungsbetrieb und den
Einsatz in Zentralbatterieanlagen, 220-240 VDC.

Leuchtentyp:  Einbauleuchte
L:  620 mm
B:  620 mm
H:  13 mm
Leuchtmittel:  LED-M
Leuchtenlichtstrom:  4025 lm
Leuchtenleistung:  31,4 W
Leuchteneffizienz:  128 lm/W
Lichtfarbe:  4000 K
Farbwiedergabeindex Ra:  >= 80
Betriebsgerät:  schaltbar
Anzahl Betriebsgeräte:  1
Betriebsdauer:  50.000 h
Umgebungstemperatur:  25°C
Schutzart:  IP 40
Schutzklasse:  I
Schlagfestigkeit:  IK06
Lichtaustritt:  symmetrisch
Lichtlenker:  Kunstglasscheibe mit Prismenstruktur
Blendungsbegrenzung längs
nach DIN EN 12464-1:  18.0
Blendungsbegrenzung quer
nach DIN EN 12464-1:  16.9
Gehäusefarbe:  weiß

Angebotenes Fabrikat und Typ:

'

....................................................'
  (Bieterangabe)
Menge: 15,000 St

**1.5.20 Langfeldleuchte LED**
Feuchtraumleuchte, Kettenabhänger.
* Lichttechnik 1:
- primäre lichttechn. Abdeckung: Abdeckwanne, aus
  PMMA.
- Abstrahlrichtung primär: nach unten,
- Abstrahlwinkel primär: breit strahlend.
- Lichtaustritt: direkt strahlend,
- primäre Lichtcharakteristik: symmetrisch.
* Montage:
- Montageanordnung: Einzel-/Bandanordnung.
- Montageart: abgehängte Montage, Anbau,
  horizontale Montage, vertikale Montage.
- Montageort: an der Licross® Montageschiene,
  an der DUS® Tragschiene, an der Wand,
  an der Decke, an der Seilabhängung,
- für DUS®,
- Montagezubehör erforderlich, bitte zusätzlich
  bestellen.
* Elektrik 1: LED
- Bemessungslichtstrom: 4.450 lm,
- Lichtfarbe: 840,
- Farbtemperatur: 4000K.
- Farbwiedergabe: CRI > 80.
- Vorschaltgerät: EVG,
- mit Klemme, 3polig, max. 2,5mm².
- Netzanschluss: 220..240V, AC. 50/60Hz,
- Bemessungsleistung: 32W.
- Verdrahtung halogenfrei,
- flickerfrei. Komponente:
- Leuchtengehäuse, aus
  Polyester, glasfaserverstärkt, unbehandelt,
  hellgrau.
- inkl. Kettenabhänger,
- robuste Gehäuseausführungen für den Einsatz im
  Innen- und im Semi-Außenbereich.
- Länge: 1.590 mm, Breite: 90 mm, Höhe: 88mm.
- Gewicht: 2,5 kg.
- Abdeckwannen-Verschluss, aus Edelstahl (V2A).
- Anzahl: 10 Stück.
- Deckenmontage-Element, aus Edelstahl (V2A).
- Anzahl: 2 Stück,
- Deckenbefestigung beigelegt.
- Kettenabhänger, aus Edelstahl (V2A).
- Anzahl: 2 Stück.
* Prüfungen/Approbationen/Zulassungen:
- Schutzart (gesamt): IP66,
- Schutzklasse (gesamt): SK I (Schutzerdung),
- Prüfzeichen: CE,
- Schutzzeichen: D,
- Schlagfestigkeit: IK04,
- zul. Umgebungstemperatur für Innenräume:
  -25..+35°C,
- Norm: EN 50419, EN 60598-2-1,
- keine direkte Beschneiung, keine direkte
  Sonnenbestrahlung, kein direkter Regen,
- für Innen- oder überdachte Außenmontage,
- entspricht den Anforderungen von IFS
  (International Featured Standards) für
  Sicherheit und Qualität in der
  Lebensmittelindustrie.
* Lebensdauer:
- Bemessungslebensdauer: 50.000h
  (L80/B50) bei UT= 25°C.
- Verpackungseinheit: 1 Stück.
Angebotenes Fabrikat und Typ:

'

....................................................'
  (Bieterangabe)
Menge: 15,000 St

**1.5.30 Downlight LED**
Downlight.
* Lichttechnik 1:
- Lichtlenkung mit Reflektor, matt,
- lichttechn. Abdeckung: Diffusorscheibe, aus PC,
  satiniert.
- UGR der Leuchte = 22
  (X = 4H | Y = 8H | S = 0,25H |
  Reflexionsgrade 70/50/20),
- Abstrahlwinkel: breit strahlend.
- Lichtaustritt: direkt strahlend.
rotations-symmetrisch.
* Montage:
- Montageart: Einbau,
- Montageort: in der Decke.Elektrik 1: LED
- Bemessungslichtstrom: 1.220lm,
- Lichtfarbe: 840.
- Farbtemperatur: 4000K,
- Farbwiedergabe: CRI > 80.
- Vorschaltgerät: EVG,
- mit Leitung, 2x 0,75mm²,
- Netzanschluss: 220..240V, AC, 50..60Hz.
- Bemessungsleistung: 12W.
* Komponente:
- Gehäuse, aus PC, verkehrsweiß (RAL 9016).
- Durchmesser: 172mm.
- Deckenausschnitt D: 162mm,
- Gewicht: 0,7 kg.
- Ring, aus Polymer, verkehrsweiß (RAL 9016).
* Prüfungen/Approbationen/Zulassungen:
- Schutzart (gesamt): IP20,
- Schutzklasse (gesamt): SK II (Schutzisoliert),
- Prüfzeichen: CE,
- zul. Umgebungstemperatur für Innenräume:
  +10..+35°C. Lebensdauer:
- Bemessungslebensdauer: 50.000h
  (L80/B50) bei UT= 25°C.
- Verpackungseinheit: 1 Stück.

Angebotenes Fabrikat und Typ:

'

....................................................'
  (Bieterangabe)
Menge: 10,000 St

**1.5.40 LED-Anbauleuchte**
LED-Anbauleuchte für Einzel- oder Lichtbandanwendungen.
Für die Montage an Decken und Überhängen in
Innenräumen. Mit Parabolspiegelraster, hochglänzend.
Mit reflexionsverstärkend beschichteter
Silber-Oberfläche. Reflexionsgrad 98%, Anteil
gestreuter Reflexionen < 3%. Mit symmetrisch
strahlender Lichtstärkeverteilung. Blendungsbewertung
nach UGR-Einstufung (EN 12464-1) < 19.
Bildschirmarbeitsplatzgerecht gemäß EN 12464-1.
Rasterbefestigung und selbsttätige elektrische
Schutzmaßnahme durch Schleifkontaktverschlüsse. Raster
werkzeuglos beidseitig abklappbar und aushängbar.
LED-Systeme mit einem opalen, schlagzähen PMMA-Diffuser
zur gleichmäßigen Ausleuchtung der Lichtaustrittsfläche
abgedeckt. Bemessungslichtstrom 3400 lm,
Bemessungsleistung 28,00 W, Leuchten-Lichtausbeute 121
lm/W. Lichtfarbe neutralweiß, ähnlichste
Farbtemperatur(CCT) 4000 K, allgemeiner
Farbwiedergabeindex (CRI) Ra > 80. Mittlere
Bemessungslebensluer L80(tq 25 °C) =50.000 h.
Leuchtenkörper  aus Stahlblech. Oberfläche weiß
beschichtet (RAL 9016). Maße (L x B): 1193 mm x160 mm,
Leuchtenhöhe 53 mm. Aufbaumaß  Kopfstück
beiEndleuchten- oder Einzelleuchtenanwendung 11  mm
proKopfstück. Kopfstücke für Einzelleuchten bzw.
Lichtbandenden bitte gesondert bestellen.Rechteckdesign
mit  längsseitigem, 40 mm breitem Rand. Leuchtenkörper
mit integrierten Kupplungsstegen für exakt fluchtende
Lichtbänder mit durchlaufenden Rastern. Zulässige
Umgebungstemperatur (ta): -20 °C - +25 °C. Schutzklasse
(EN 61140): I, Schutzart (DIN EN 60529): IP20,
Stoßfestigkeitsgrad nach IEC 62262: IK02,
Prüftemperatur Glühdrahttest gemäß IEC 60695-2-11: 650
°C. Mit elektronischem Betriebsgerät, digital dimmbar
(DALI). Das Produkt erfüllt die
grundlegendenAnforderungen der  anwendbaren
EU-Richtlinien und des Produktsicherheitsgesetzes und
trägt dieCE-Kennzeichnung. Zusätzlich ist die Leuchte
durch  eine unabhängige Prüfstelle ENEC-zertifiziert.

Angebotenes Fabrikat und Typ:

'

....................................................'
  (Bieterangabe)
Menge: 40,000 St

**1.5.50 Kopfstück**
Kopfstücke, 1 Paar, für Einzelleuchten und die
Stirnseiten von Lichtbändern.

Angebotenes Fabrikat und Typ:

'

....................................................'
  (Bieterangabe)
Menge: 6,000 St

**1.5.60 Kunststoff Zuleitungsrohr, Ø 10 mm**
Kunststoff Zuleitungsrohr, Ø 10 mm. Farbe weiß. Länge
2000 mm.
Menge: 10,000 St

**1.5.70 Seilaufhängung**
Seilaufhängung für Abhängehöhe bis 2000 mm. Stahlseile
ø1mm. Mit Deckenbefestigungsbügel, Befestigungsklemmen
und Deckenkappe. Farbe weiß.
Menge: 30,000 St

**1.5.80 Explosionsgeschütze LED-Feuchtraum-Wannenleuchte.**
Explosionsgeschütze LED-Feuchtraum-Wannenleuchte. Zur
Verwendung in Bereichen, die durch eine
explosionsfähige Atmosphäre gefährdet sind (ATEX
2014/34/EU): EX-Kennzeichnung Gas: - II 3G Ex nA IIC T6
Gc (Zone 2) - EX-Kennzeichnung Staub: - II 3D Ex tc
IIIC T85°C Dc IP66 (Zone 22) Erfüllt
dielebensmittelrechtlichen Anforderungen im Sinne der
Verordnung (EG) Nr. 852/2004 (HACCP) Anhang II KapitelI
 Punkt 2 a, b Kapitel I Punkt 1c. Für horizontale oder
vertikale Decken- und Wandmontage. Mittels separat zu
bestellendem Zubehör auch für die abgehängte Montage
geeignet. Leuchtenabdeckung aus einer gespritzten,
transparenten und UV-stabilisierten PC-Abdeckung. Mit
glatter Oberfläche und innenliegender, prismierter
Abdeckung für optimale Lichtverteilung. Mit symmetrisch
tief-breit strahlender Lichtstärkeverteilung. Die
prismierte Abdeckung schützt das LED-System bei der
Montage vor ungewollter Berührung. Bemessungslichtstrom
5800 lm, Bemessungsleistung 40,00 W,
Leuchten-Lichtausbeute 123 lm/W. Lichtfarbe
neutralweiß, ähnlichste Farbtemperatur (CCT) 4000 K,
Farborttoleranz (initial MacAdam) = 3 SDCM, allgemeiner
Farbwiedergabeindex (CRI) Ra > 80. Mittlere
Bemessungslebensdauer L80(tq 25 °C) = 70.000 h.
Leuchtenkörper aus komprimiertem,
glasfaserverstärktemPolyester. Farbe gelb . Maße (L x
B): 1589  mm x 145 mm, Leuchtenhöhe 101 mm.
Edelstahl-Kipphebelverschluss aus rostfreiem und
säurebeständigen Edelstahl (V2A). Dichtungen aus
Polyurethan. Schutzklasse (EN 61140): I, Schutzart (DIN
EN 60529): IP66, Stoßfestigkeitsgrad nach IEC 62262:
IK10, Prüftemperatur Glühdrahttestgemäß IEC
60695-2-11: 850 °C. Zulässige Umgebungstemperatur (ta):
-20 °C - +40 °C. Mit Betriebsgerät, digital dimmbar
(DALI). Das Produkt erfüllt die grundlegenden
Anforderungen der anwendbaren EU-Richtlinien und des
Produktsicherheitsgesetzes und trägt die
CE-Kennzeichnung.

Angebotenes Fabrikat und Typ:

'

....................................................'
  (Bieterangabe)
Menge: 8,000 St

**1.5.81 LED Anbauleuchte Rund**
Ausführung: Einzelwannenleuchte rund, mit LED-Modulen
für Decken- oder Wandmontage. Rundes, tiefgezogenes,
verwindungssteifes Stahlblechgehäuse, weiß
pulverbeschichtet. Federklammern für die
Wannenbefestigung an Stahlblechgehäuse angebracht,
Wannenbefestigung über einfaches Drehrastverfahren.
Bestückt mit RIDI-LED-Modulen. LED-Module als
Kreissegmente auf dem Leuchtenboden montiert für
homogene Ausleuchtung der Leuchtenwanne. LED-Module mit
beidseitiger Kupferbeschichtung für optimale
Wärmeverteilung.

Halbrunde Kunstglaswanne aus opalem, schlagzähem,UV-
beständigem PMMA. Wannenoberfläche satiniert.
Schlagfestigkeit IK10.

Montage: Direkte Decken- oder Wandmontage ohne weiteres
Zubehör.

el. Konv.: Elektronischer Konverter für LED, 220-240
Volt, 0/50-60 Hz und innen liegender Anschlussklemme
3x2,5mm². Geeignet für Gleichspannungsbetrieb und den
Einsatz in Zentralbatterieanlagen, 220-240 VDC.

Leuchtentyp:  Wannenleuchte
D:  320 mm
H:  103 mm
Leuchtmittel:  LED-M
Leuchtenlichtstrom:  1219 lm
Leuchtenleistung:  9,5 W
Leuchteneffizienz:  128 lm/W
Lichtfarbe:  4000 K
Farbwiedergabeindex Ra:  >= 80
Betriebsgerät:  schaltbar
Betriebsdauer:  50.000 h
Umgebungstemperatur:  25°C
Schutzart:  IP 40
Schutzklasse:  I
Schlagfestigkeit:  IK10
Lichtaustritt:  symmetrisch
Lichtlenker:  Wanne satiniert
Blendungsbegrenzung längs
nach DIN EN 12464-1:  21.1
Blendungsbegrenzung quer
nach DIN EN 12464-1:  20.0
Gehäusefarbe:  weiß

Angebotenes Fabrikat und Typ:

'

....................................................'
  (Bieterangabe)
Menge: 16,000 St

#### Gewerk 1.6 Potentialausgleich

**1.6.10 Potentialausgleichsschiene Stahl verz 7x2,5-25mm2 Abdeck. 30x3,5mm**
Potentialausgleichsschiene DIN VDE 0618-1 (VDE 0618-1),
aus verzinktem Stahl, mit Kunststoffabdeckung, mit
Anschluss für 7 x 2,5 bis 25 mm2, ein Flachband bis 30
mm x 3,5 mm, und Massivrundleiter, Durchmesser 8 bis 10
mm.

Angebotenes Fabrikat und Typ:

'

....................................................'
  (Bieterangabe)
Menge: 5,000 St

**1.6.20 Erdungsbandrohrschelle Stahl niro 1x2,5mm2-2x16mm2 Durchm. bis 40mm**
Erdungsbandrohrschelle aus nichtrostendem Stahl, mit
Anschlussmöglichkeit für einen Leiter 2,5 mm2 bis 2
Leiter 16 mm2, für Rohrdurchmesser bis 40 mm.

Angebotenes Fabrikat und Typ:

'

....................................................'
  (Bieterangabe)
Menge: 20,000 St

**1.6.30 Rohrschelle Kl.H Stahl niro NW 150-200mm Spannband -kopf Leitungsanschl. bis 6mm2**
Rohrschelle DIN EN 50164-1 (VDE 0185-201), Klasse H für
hohe Belastung, aus nichtrostendem Stahl, für
Rohrnennweite über 150 bis 200 mm, bestehend aus
Spannband und Spannkopf, für Leitungsanschlüsse bis 6
mm2.

Angebotenes Fabrikat und Typ:

'

....................................................'
  (Bieterangabe)
Menge: 5,000 St

**1.6.40 Fundamenterdfahne komplett mit**
Fundamenterdfahne komplett mit Klemm- und
Befestigungsmaterial an die Potentialausgleichsschiene
anschließen.

Angebotenes Fabrikat und Typ:

'

....................................................'
  (Bieterangabe)
Menge: 10,000 St

**1.6.50 Überbrückung des Heizungssystems**
Überbrückung des Heizungssystems (Vor- und Rücklauf)
mit 2 Erdungs- schellen aus Bandstahl und 0,5 m NYM 1 x
25 mm  Cu, liefern und komplett herstellen.
Menge: 20,000 St

**1.6.60 Überbrückung des Wassersystems mit**
Überbrückung des Wassersystems mit 2 Erdungsschellen
aus Bandstahl und 0,5 m NYM 1 x 25 mm  Cu, liefern und
komplett herstellen.
Menge: 10,000 St

**1.6.70 Erdungsanschluß herstellen an Metallteil**
Erdungsanschluß herstellen an Metallteilen, aller Art
z. B Kabelrinnen, Küchengeräte Fertigbadzellen,
Pflegewannen
mit Kabelschuh einschl. rostfreier Schrauben und
Muttern,
Menge: 5,000 St

**1.6.90 Kabel halogenfrei N2XH-J 1x50RM vorh.Kabelrinne/Kanal**
STLB-Bau 2019-10 53
Halogenfreies Kabel DIN VDE 0276-604 (VDE 0276-604)
N2XH-J 1 x 50 RM, Cu-Zahl 480, auf vorh. Kabelrinnen
oder in offene Kanäle.
Menge: 10,000 m

**1.6.100 Messen und Prüfen der Erdungsanlage**
Messen und Prüfen der Erdungsanlage am Gebäude bei den
entsprechenden Erdeinführungen, gemäß DIN VDE 0100,
Teil 610 sowie DIN VDE 0185, gemessene Widerstandswerde
auflisten einschl. Prüfbericht DIN 48 831,
Anlagenbeschreibung DIN 48 830 und Bestandszeichnung
DIN 48 820 in 4-facher Ausfertigung
Menge: 1,000 psch

#### Gewerk 1.7 Brandschottung/Bohrungen

**1.7.10 Brandabschottung Wand**
Brandabschottung für eine Decken- bzw. Wandstärke von
300 mm, geforderte Widerstandsdauer 90 Min. Größe der
Aussparung:  Länge  ca.  400 mm
Breite ca.  200 mm
Tiefe  ca.  300 mm
Den Schott-Innenraum mit einer Spachtelmasse verfüllen,
einschl. aller Nebenarbeiten komplett liefern und
montieren.

Angebotenes Fabrikat und Typ:

'

....................................................'
  (Bieterangabe)
Menge: 5,000 St

**1.7.20 Kernbohrung Beton Durchm. 50-100mm T 20-30cm**
Kernbohrung, senkrecht zur Untergrundfläche, in Boden
Untergrundfläche senkrecht, aus unbewehrtem Beton,
Normalbeton, Bohrdurchmesser von 50 bis 100 mm,
Bohrtiefe über 20 bis 30 cm, einschl. Lösen des
Bohrkerns aus dem Gefüge, Wichte des Abbruchstoffes DIN
1055-1 22 kN/m3, Arbeitshöhe bis 4 m, Geräteeinsatz ist
möglich, max. Gesamtgewicht bis 0,2 t, Ausführung
erschütterungsarm DIN 4150, lärmarm, Lärmpegel max. 80
dB(A), ohne Wasserfreisetzung, Ausführung in allen
Geschossen, aufgenommene Stoffe zur
Verwertung/Entsorgung sortieren, sammeln, ohne
Zerkleinerung, im Behälter des AN lagern, Behältergröße
bis 0,1 m3, auf LKW des AG laden, die Entsorgung wird
gesondert vergütet, Stoffe sind nicht gefährlich, nicht
schadstoffbelastet, Zuordnung Z 0 (uneingeschränkter
Einbau), Mengenermittlung nach Aufmaß.

Angebotenes Fabrikat und Typ:

'

....................................................'
  (Bieterangabe)
Menge: 10,000 St

**1.7.30 Brandschutzmasse**
Intumeszierende Brandschutzmasse zum Verschließen von
Einzelkabeldurchführungen

Angebotenes Fabrikat und Typ:

'

....................................................'
  (Bieterangabe)
Menge: 5,000 St

#### Gewerk 1.8 Erdung

**1.8.10 Erdung Erdungssammelltg Stahl niro Fl30**
Erdung als Erdungssammelleitung, DIN EN 62561-2 (VDE
0185-561-2), aus nichtrostendem Stahl, Fl 30,
Werkstoff-Nr 1.4571, in Streifenfundament von Beton
umgeben mit einzelnen Querungen im Erdreich.
Menge: 50,000 m

**1.8.20 Anschluss- Verbindungsltg Stahl niro Rd10**
Anschluss- und Verbindungsleitung, DIN EN 62561-2 (VDE
0185-561-2), aus nichtrostendem Stahl Rd 10,
Werkstoff-Nr 1.4571.
Menge: 10,000 m

**1.8.30 Verbinder Kl.N Kreuzverbindung Stahl niro**
Verbinder DIN EN 62561-1 (VDE 0185-561-1), Klasse N für
normale Belastung, für Kreuzverbindungen, aus
nichtrostendem Stahl, für Fl 30 mit Rd 8 bis 10.
Menge: 10,000 St

**1.8.40 Profilstaberder nach DIN EN 62561-2, zum Errichten von Erdungsanlagen Ausfuhrung aus Kreuzprofil 50**
Profilstaberder nach DIN EN 62561-2, zum Errichten von
Erdungsanlagen Ausfuhrung aus Kreuzprofil 50 x 50 x 3
mm, mit Anschlusslappen und Bohrungen, z.B. fur
KS-Verbinder.
EAN: 4013364056664

Typ: 635 200
Ausführung: mit Anschlusslasche
Durchmesser: 50 mm
Kreuzprofil: ja
Verbindungsart: sonstige
Länge: 2000 mm
Werkstoff: Stahl
Oberfläche: tauchfeuerverzinkt

Angebotenes Fabrikat und Typ:

'

....................................................'
  (Bieterangabe)
Menge: 1,000 St

#### Gewerk 1.9 Revisionsunterlagen/Abnahmen/Einweisung

##### Titel 1.9.3 Demontage

**1.9.3.20 Verteiler komplett bestückt demont. trennen sortieren laden**
Verteiler, komplett bestückt, Bestückung '"mit ca.50
Komponenten"' Arbeitshöhe über Gelände/Fußboden bis 4
m,
demontieren, trennen, nach Werkstoffen sortieren, in
Behälter des AN laden.
Menge: 1,000 St

**1.9.3.30 Verteiler komplett bestückt demont. trennen sortieren laden**
Verteiler, komplett bestückt, Bestückung '"mit ca.80
Komponenten"' Arbeitshöhe über Gelände/Fußboden bis 4,0
m,
demontieren, trennen, nach Werkstoffen sortieren, in
Behälter des AN laden.
Menge: 1,000 St

**1.9.3.40 Verteiler komplett bestückt demont. trennen sortieren laden**
Verteiler, komplett bestückt, Bestückung '"mit ca.100
Komponenten"' Arbeitshöhe über Gelände/Fußboden bis 4,0
m,
demontieren, trennen, nach Werkstoffen sortieren, in
Behälter des AN laden.
Menge: 1,000 St

**1.9.3.60 Demontage AP-Einheiten**
Demontage AP-Einheiten (Steckdosen, Schalter,
Abzweigdosen, etc.)
Menge: 200,000 St

**1.9.3.70 Kabel/Ltg. bis5x6mm2 demont. trennen sortieren laden**
Kabel/Leitung bis 5 x 6 mm2, Arbeitshöhe über
Gelände/Fußboden bis 3,5 m, demontieren, trennen, nach
Werkstoffen sortieren, in Behälter des AN laden.
Menge: 3000,000 m

**1.9.3.80 Kabel/Ltg. bis 5x16mm2 demont. trennen sortieren laden**
Kabel/Leitung bis 5 x 16 mm2, Arbeitshöhe über
Gelände/Fußboden bis 4,0 m, demontieren, trennen, nach
Werkstoffen sortieren, in Behälter des AN laden.
Menge: 2000,000 m

**1.9.3.90 Demontage Kleinverteiler UP**
Demontage Kleinverteiler UP, bis(BxH) 32x25
cm.Bestückung der Verteiler bis zu 15 Komponenten.
Zugehörige Leitungen sind ebenfalls zurück zu bauen und
in der UV auszuklemmen.
Menge: 15,000 St

##### Titel 1.9.4 Sonstiges

**1.9.4.10 Baustromverteiler Verteilerschrank**
Baustromverteiler DIN EN 60439-4 (VDE 0660-501) als
Verteilerschrank, Berührungsschutzabdeckungen DIN EN
50274 (VDE 0660-514), Gehäuse aus verzinktem
Stahl,beschichtet,  Schutzart IP 43 DIN EN 60529 (VDE
0470-1),Messeinrichtung IP  54 DIN EN 60529 (VDE
0470-1),Bemessungsbetriebsspannung  230/400 V
AC,Bemessungsbetriebsstrom 63A, tragbar,
vollständigschutzisolirt. Es muss eine monatliche
messtechnische Prüfung der
Fehlerstrom-Schutzeinrichtungen und eineSichtprüfung
aller Betriebsmittel durch eine befähigte Person
erfolgen.
Darin eingebaut:
FI 40/0,03 A
2 LS 16A 3p C
3 LS 16 A 1p C
2 CEE Dosen 16 A, 5 p, 400V
1 CEE Dose 32 A, 5p 400 V
6 Schuko SD 17 A, 250 V
mit Gummikabel 25 m, 16 qmm
Vorhaltezeit ca.  Wochen
Menge: 30,000 StWo

**1.9.4.20 Stromkreise pürfen/messen**
Prüfen / messen / dokumentieren von Kabel/Leitungen
demontieren, gegebenenfalls Kennzeichnen und zur
Wiederverwendung vorbereiten.
Menge: 500,000 St

**1.9.4.30 Anschließen bis 5x16mm2**
Anschließen von Kabel und Leitungen an bereitgestellten
Betriebsmitteln/Maschinen einschl. Anschlusszubehör für
Querschnitte bis 5 x 16 mm2
Menge: 100,000 St

**1.9.4.40 Gummischlauchleitung H07RN-F 5G10 vorh.Kabelrinne/Kanal**
STLB-Bau 2020-4 53
Gummischlauchleitung DIN EN 50525-2-21 (VDE
0285-525-2-21) H07RN-F 5 G 10, Cu-Zahl 480, auf vorh.
Kabelrinnen oder in offene Kanäle.
Menge: 50,000 m

**1.9.4.50 Gummischlauchleitung H07RN-F 5G16 vorh.Kabelrinne/Kanal**
STLB-Bau 2020-4 53
Gummischlauchleitung DIN EN 50525-2-21 (VDE
0285-525-2-21) H07RN-F 5 G 16, Cu-Zahl 768, auf vorh.
Kabelrinnen oder in offene Kanäle.
Menge: 100,000 m

**1.9.4.60 Gummischlauchleitung H07RN-F 5G25 vorh.Kabelrinne/Kanal**
STLB-Bau 2020-4 53
Gummischlauchleitung DIN EN 50525-2-21 (VDE
0285-525-2-21) H07RN-F 5 G 25, Cu-Zahl 1200, auf vorh.
Kabelrinnen oder in offene Kanäle.
Menge: 100,000 m

**1.9.4.61 Dokumentation**
Dokumentation

Unter Beachtung der VOB Teil C DIN 18382 Abschnitt 3
und VDE 0100- 510 und VDE 0100 -6000 sind vom AN
weitere Ausführungs-und Übergabeunterlagen sowie
Mess-und Prüfprotokolle anzufertigen. Die ist für
Starkstrom vorzunehmen.
Stichprobenartige Nachprüfungen, unter Aufsicht der
Bauleitung,können von der Bauleitung verlangt werden
und sind in den Einheitspreis miteinzurechnen.
Die Dokumentation ist in einem Ordner zusammenzustellen
die nachfolgende Kennzeichnung ist auf den Einbänden
anzubringen: Titel, Name und Standort des Gebäudes, in
denen sich die Geräte befinden Name, die Adresse und
Telefonnummer des Bauamtes und des Auftragnehmers
Vertragsnummer
1.1 Mess-und Prüfprotokolle nach folgender Auflistung
1.1.1 Errichterbescheinigung nach VDE 0100 Teil 610 U.
UVV BGV A3
1.1.2 lsolationsmessung nach VDE 0100 Teil 610 und VDE
0413 Für alle Stromkreise ab UV. (Gegebenenfalls ist
der Messbereichsendwert des Messgerätes zu notieren).
1.1.3 Abnahmemessung der Kupfer- Aussen, und
Innenverkabelung (Fernmeldeleitungen) lsolationsmessung
-Durchgangsmessung - Dämpfung - Schleifenwiderstand
-Current - Metallisches Rauschen Längsabgleich -
Leitungsbeeinflussung einschl. Dokumentation der
Mesergebnisse
1.1.4 Prüfung der Nullungsbedingungen nach VDE 0100 für
alle Stromkreise dieser Schutzmaßnahme.
1.1.5 Prüfung der Fehlerstromschutzschalter und
Ermittlung des tatsächlichen Fehlerauslösestromes.
1.1.6 Prüfung der Wirksamkeit des Potentialausgleiches
nach VDE 0100 an allen einbezogenen Betriebsmitteln und
Bauteilen,
1.1.7 Brandschutz (Schottung) A. Werksbescheinigung
nach DIN 50049- 2.1 B. Zulassungsbescheid (neutrales
Institut)
Die Nachweise unter Punkt 1.1.7 sind vor der Ausführung
bereits der Bauleitung vorzulegen.
1.1.8 Aktualisierung der vorh. Stromlaufpläne der UV.
1.1.9  Abnahmeprotokoll Blitzschutzanlage.
1.2 Dokumentation  Sicherheitsbeleuchtung
1.3  Vollständige Inbetriebnahme und Überprüfung der
Allgemeinen Beleuchtung(Messen der Beleuchtungsstärke,
Messung an mehreren Punkten, Rasteraufteilung)
1.4 Geräteverzeichnis und Ersatzteillisten
1.5 Bestandsunterlagen ELA -Anlage
1.7 Bestandsunterlage Brandmeldeanlage
2. Sonstige Unterlagen
2.1 Schlüsselverzeichnis
2.2  Auflistung lose übergebener Texte und Geräte sowie
Zubehör.
2.3 -CE-Konfirmitätserklärungen
2.4 Ergänzung zu den allgemeinen Teohn.
Vertragsbedingungen für Bauleistungen (ATV)
 -Einweisung des Bedienungs-und Wartungspersonals
 -Erläuterung der Bestandsunter lagen
-Vorführen der Anlagenteile
Menge: 1,000 psch

**1.9.4.62 Anfertigen von Bestandsunterlagen**
Anfertigen von Bestandsunterlagen für die gesamte
elektrotechnische  Starkstromanlage.
Revisionsunterlagen: Für die Bedienung und Wartung sind
vom Auftragnehmer schriftliche und zeichnerische
Revisionsunterlagen zu erstellen. Alle Bezeichnungen in
diesen Unterlagen müssen mit der Anlagenkennzeichnung
übereinstimmen. Die Unterlagen (komplett für alle
Anlagen und Geräte) sind geordnet in 3- facher
Ausfertigung, die Pläne als Papierpausen, CAD-
Zeichnungen zusätzlich in 1-facherAusfertigung auf
Diskette bzw. CD- Rom als  DXF- oder DWG- Datei dem
Auftraggeber zu übergeben.Zu den  Unterlagen gehören:
a) Anlagenbeschreibung
b) Bedienungsanweisung für:
- Bedienung im Normalfall
- Bedienung im Störfall
- Besondere Schaltungen und Sicherheitseinrichtungen
c) Wartungsanweisungen Für alle, dem Verschleiß und der
regelmäßigen Wartung unterliegenden Anlagenteile wie
Leistungsschalter, Motorschutzschalter, Luftschütze,
Relais und der gleichen sind Wartungsvorschriften
zusammenstellen. Evtl. periodische, behördliche
Überwachungspflichten sind tabellarisch aufzuführen.
d) Ersatzteilaufstellung / Materialaufstellung Alle dem
Verschleiß oder Bruch unterliegenden Anlagenteile
werden tabellarischerfasst. Die Aufstellung enthält:
Hersteller:
Typ / Größe:
Bestell-Nr.:
Nächstes Auslieferungslager: Anschrift des Herstellers:
Anschrift und Telefon- Nr. des Kundendienstes: Alle
Montagezeichnungen sind entsprechend der tatsächlichen
Ausführungsart zu revidieren und zur Abnahme zu
übergeben.

Installationspläne

Die Revisionspläne müssen folgende Eintragungen
beinhalten:

- Alle Geräte, Leuchten etc. mit Leistungsangaben
- Kabeltrassen mit Breite und Belegungsdetail
- Strom- bzw. Schaltkreisnummer
- Symbol- Legende
- Raumnummerangaben
- Verteilerstandorte mit Beschriftung
- Hinweis für Aussparungen und Brandschutzabschottungen
- Revisionsstempel mit Datum und Unterschrift
- Alle Erdungs- und Potentialausgleichsleitungen mit
  Querschnittangabe
- Alle Erdungspunkte wie Rohre, Metallteile,
  Kabelrinnen, HLS- Geräte usw.
- Alle Potentialausgleichsschienen
- Symbol- Legende
- Raumnummerangaben- Revisionsstempel
- Datum und Unterschrift
Verteilerpläne/Stromlaufpläne
Die Revisionspläne müssen folgende Eintragungen
beinhalten:

- Aufbauzeichnung mit Blindschaltbilddarstellung
- Aufbauzeichnung mit Geräteaufteilung
- Verdrahtungspläne für Schalt- und Verteileranlagen in
  mehrpoliger Ausführung
- Klemmenbelegungspläne für alle vom Unternehmer
  gelieferten und eingebauten Geräte
- Leitungsangaben mit Querschnitt und Aderzahl
- Sicherungsbestückung
- Stromkreisbeschriftung
- Revisionsstempel mit Datum und Unterschrift
Menge: 1,000 psch

**1.9.4.63 Baustelle einrichten räumen**
STLB-Bau 2014-10 0
Baustelle für sämtliche, in der Leistungsbeschreibung
aufgeführten Leistungen einrichten und räumen.
Menge: 1,000 psch

**1.9.4.64 Abnahme**
Abnahme der kompletten elektrischen, Starkstromanlage .
Grundlage ist die DIN/VDE 0100, 0105, 0108. Die
elektrische Anlage ist abzunehmen durch einen
amtlichen, vereidigten Sachverständigen im
Zuständigkeitsbereich von Saarland Der AN muss die
entsprechenden Unterlagen sowie Personal bereitstellen.
Der Sachverständige ist vom Auftragnehmer zu
beauftragen.
Menge: 1,000 psch

**1.9.4.74 Einweisung**
Einweisung
Vom Auftragnehmer ist für alle Anlagenteile/-geräte
eine ordnungsgemäße Einweisung vorzunehmen, für
Starkstrom  d.h.
- Funktionsablauf
- Fehlerbeseitigung
- usw.
mit dem Nutzer, Betreiber und den Abteilungen des
Auftragnehmers Es ist ein Protokoll der Einweisung zu
erstellen mit Nennung der Themen und Unterschrift aller
Unterwiesenen.
Menge: 1,000 psch

### Hauptgewerk 2 KG 450 Kommunikations-, sicherheits- und

#### Gewerk 2.1 ÜbertragungsnetzeTelefon/Datenanlage

**2.1.10 Patchpanel 19"**
Patchpanel 19" als RJ 45 Verteilerfeld für Daten  (EDV)
gemäß ISO/ IEC 11801,Kategorie CAT 6, Klasse F Link
(nach E-DIN 44312-5, Deutscher Normungsvorschlag),
spezifiziert bis 600 MHzfür 12 Einsätze/ 24 Ports/ 2HE
und gemäß IAW 435 CS-Standard,Die Forderungen gemäß EN
55022 und EN 50082T-1  (EMV - Gesetz) sind zu
erfüllen.Gehäuse aus Metall, Anschluß  der Datenkabel
über Edge - Connectoren ( Schneidklemmleisten ),
Leiter-durchmesser 0,40-0,65 mm ( AWG 22-26 ), sichere
Kontaktierung des Schirmes mit verschraubten Bügeln.
Das Öffnen und Schließen des Gehäuses erfolgt
werkzeuglos mittels Drehverschlüssen.

Patch Panel einschließlich LAN Einsätze geschirmt,  RJ
45,  für Ethernetbelegung 8 Adern Vollbelegung,
spezifiziert bis 600 MHz (Die techn. Daten der
Kategorie 5e müssen erreicht werden) und allem
systembedingten Zubehör

Angebotenes Fabrikat und Typ:

'

....................................................'
  (Bieterangabe)
Menge: 1,000 St

**2.1.20 Beschriften der Patchpanels**
Patchfeld mit haltbaren, wischfesten Haftstreifen nach
IAW 435 CS-Vorgabe beschriften, Haftstreifen liefern
und Felder portweise beschriften.
Menge: 1,000 St

**2.1.30 30 DA-Anschlussleiste, vorkonfektionert**
30 DA-Anschlussleiste, vorkonfektioniert, mit
Anschlusskabel 30 DA, mit US-Farbcode, im System und
nach Angabe Länge ca. 30 cm, geerdet. Anschlussleiste
auf Tragschiene montiert, im Verteilergestell.
Menge: 2,000 St

**2.1.40 Rangierung je Doppelader,**
Rangierung je Doppelader, zwischen den
US-Anschlussleisten, nach Angabe des Nutzers. einschl.
Rangierdraht.
Menge: 20,000 St

**2.1.50 Tragschiene/Zwischenadapter**
Tragschiene/Zwischenadapter zur Aufnahme von 2
Anschlussleisten, zur Montage in Verteilergestell,
Menge: 1,000 St

**2.1.60 Datendose RJ 45, 2x8polig**
Datendose,fürUP Ausführung oder Einbau in
Brüstungskanal
RJ 45, 2 x 8polig,
'- geschirmt KAT7
- Steckrichtung des RJ45-Anschlußkabels
  30° geneigt
- vollgeschirmter Dosenkörper mit HF-
  Abdeckung
- rückwärtige LSA-PLUS Kontakte zur
  Auflegung des Kabels
- kombinierte Zugentlastung und Schirmkontaktierungsschellen', in löt-, schraub- und
abisolierfreier
Technik, Stiftbelegung DIN EN 50173, einschl.
abisolieren, auflegen und beschriften.und Abdeckplatte
passend zum  Schalterprogramm.

Angebotenes Fabrikat und Typ:

'

....................................................'
  (Bieterangabe)
Menge: 20,000 St

**2.1.70 Installationskabel Cat 7 verl . auf Kabelrinnen/Rohre**
Installationskabel Cat 7 Simplex  600 MHz für LAN gemäß
ISO/IEC 11801, DIN VDE 0815 und 0816,100 Ohm, Kategorie
7  DIN EN 50173, 'KS-02 Y S(ST+C) H S-UTP, (4x2xAWG24),
Kupferleiter,
- Gesamtabschirmung Alu-kaschierte Polyesterfolie mit
verzinkten GU-Geflecht
- mit verzinkten Beidrähten
- Aussenmantel gelb
- halogenfrei', verlegen in Rohr oder auf Kabelrinnen
Verlegung in Teillängen,einschliesslich
betriebsfertigen Anschluss an Patchfeld.
Menge: 800,000 m

**2.1.80 Installationskabel symmetrisch J-Y(St)Y 30x2x0,6 Bd vorh.Kabelrinne/Kanal**
STLB-Bau 2020-4 61
Installationskabel, symmetrisch, DIN VDE 0815 (VDE
0815), J-Y(St)Y, 30 x 2 x 0,6 Bd, auf vorh. Kabelrinnen
oder in offene Kanäle.
Menge: 30,000 m

**2.1.90 Beschriften der Kabel**
Beschriften der Kabel zur Umwicklung als
Bezeichnungsschilder, wasserfest
1 x bei Dose
1 x bei Patchfeld pro Kabelstrecke.
Menge: 50,000 St

**2.1.100 Messungen symmetrischer Kabel**
Messungen symmetrischer Kabel
Alle symmetrischen Datenleitungen sind nach Verlegung
und Beschaltung zu messen. Gemessen wird vom
Verteilerfeld zur
Anschlussdose(Permanent-Link-Verfahren). Für die
Qualität der Messung hat der Auftragnehmer Sorge zu
tragen und alle notwendigen Maßnahmen zu treffen.
Folgende Messungen sind gemäß EN 50173 durchzuführen:
-  Leitungslänge
-  Dämpfung im Frequenzbereich von 1-250 MHz, Klasse E
-  NEXT im Frequenzbereich von 1-250 MHz
-  Rückflussdämpfung
-  Leitungsimpedanz
-  Leitungskapazität
-  Schleifenwiderstand
-  Vertauschungsprüfung
Die Messung hat beidseitig zu erfolgen. Weiterhin sind
Messaufbauzeichnung und Messprotokolle beizufügen, wie:
-  Messgeräte
-  Typ
-  Kabel-Typ
-  Kabel-Nr.
-  Verteiler
-  Gebäude
-  Etage
-  Raum
Das Messprotokoll ist als Ausdruck und Datenfile auf
CD-Rom als PDF-Datei zu übergeben, gemäß Beschreibung
Revisionsunterlagen.
Menge: 30,000 St

**2.1.110 Potentialausgleichsschiene Stahl verz 8x1,5-25mm2 40x4mm**
STLB-Bau 2012-4 53
Potentialausgleichsschiene DIN VDE 0618-1 (VDE 0618-1),
aus verzinktem Stahl, mit Anschluss für 8 x 1,5 bis 25
mm2, ein Flachband bis 40 mm x 4 mm, und
Massivrundleiter, Durchmesser 8 bis 10 mm.
Menge: 2,000 St

**2.1.120 Rangierfeld mit Kunststoffkanal 2 HE**
Rangierfeld mit Kunststoffkanal 2 HE zur Montage an der
Frontseite der Patchpanels liefern und an dem
vorhandene EDV-Rack montieren kompl. mit allem
systemgebundenen Zubehör
Menge: 2,000 St

**2.1.130 Dokumentation von der Gesamtanlage**
Dokumentation von der Gesamtanlage in dreifacher
Ausfertigung - Übersichtspläne,
Trassenverläufe
- Kabellagepläne
- Übersichts-, Installationspläne
- Stromversorgungspläne
- Grundrißpläne mit den installalierten Installationsgeräten
- sämtliche Bedienungsanleitungen,
  Handbücher deutsch und englisch.
Menge: 1,000 psch

USt %: 19,00
